# IRLS Ostwürttemberg
Angebotsaufforderung (GAEB DA XML 3.3, DA83)
Projekt: IRLS Ostwuerttemberg
Währung: EUR
Erstellt mit: G&W CALIFORNIA PRO, CALIFORNIA PRO V15.1.12, 15.07.2026

## BAUVORHABEN
BAUVORHABEN
Neubau Integrierte Regionalleitstelle Ostwürttemberg Aalen

L E I S T U N G S B E S C H R E I B U N G

VE 019 - VORGEHÄNGTE HINTERLÜFTETE HOLZFASSADE

## 1.0 ALLGEMEINE BAUBESCHREIBUNG
1.0 ALLGEMEINE BAUBESCHREIBUNG

Am Standort Aalen soll auf dem Flurstück 2648 ein Neubau für die Integrierte Regionalleitstelle (IRLS) Ostwürttemberg realisiert werden. Der Standort ist in direkter Nachbarschaft zum derzeitigen Standort des Rettungszentrums Aalen (Bischof-Fischer-Straße 121) gewählt.

Das Gebäudevolumen gliedert sich entsprechend der nördlich angrenzenden Bebauung in ein Sockelgeschoss (UG) für Tiefgarage und Technik, sowie zwei zusätzliche Vollgeschosse im nördlichen Bauteil B und drei zusätzliche Vollgeschosse im südlichen Bauteil A. Die Bauteile erhalten begrünte Flachdächer. Die Zufahrt zum Parkgeschoss im UG erfolgt über die Bischof-Fischer-Straße.

Auf der Nord-West Seite des Grundstücks entlang des Schützenwegs werden 3 Stellplätze für Besucher vorgesehen. Von dort gelangt man fußläufig über einen kleinen Vorplatz in den überdachten Haupt-Eingangsbereich im Erdgeschoss. Im Verteilerfoyer schließt das Haupttreppenhaus mit Aufzug an und ermöglicht die vertikale Erschließung.

In der IRLS Ostwürttemberg ist der Leitstellenbetriebsraum für die Disponenten des DRK untergebracht. Von dort werden die eingehenden Notrufe der 112 aus den Landkreisen Ostalb und Heidenheim disponiert. Die Arbeiten finden im 24 h Betrieb an 365 Tagen im Jahr statt. Neben dem Leitstellenbetriebsraum sind im 1.OG die Räume der Partnerleitstelle untergebracht. Diese dienen der Ausfallredundanz der IRLS Rems-Murr-Kreis und als Schulungs- und Erweiterungsflächen. Die Disponenten-Plätze betragen 8 Einsatzleitplätze (ELP) inkl. Ausbaureserve, zusätzlich 8 Ausnahmeabfrageplätze und 3 ELP in der Partnerleitstelle. Ebenfalls auf der Leitstellenbetriebsebene im 1.OG befinden sich die Verwaltungsbereiche der Leitstellenleitung, Administration und IT, sowie die abgesetzte Notrufannahme.
Die Verbindung der beiden Bereiche stellt die Kommunikationszone dar. An sie schließen die dienenden Funktionen an: Aufenthalt mit Küche, Sanitärbereiche, Lager und Druckerräume. Der gesamte Bereich des 1.OG ist als Sicherheitsbereich mit Zutrittsschleuse ausgebildet.

Im Erdgeschoss liegen im Bauteil A die für den Leitstellenbetrieb technisch erforderlichen Funktionsräume: Serverräume in redundanter Ausführung, drei USV Räume und Klima- und- Lüftungszentrale.
Im Bauteil B sind die dienenden Funktionen für das Personal untergebracht: Sanitärbereiche mit Umkleiden und Duschen, Ruheräume und Lagerbereiche.

Im 2. Obergeschoss sind die Räume für den Stabsfall konzipiert. Von einem zentralen Verteiler sind die Bereiche Stabsraum, Kommunikationszentrale, Büro der Feuerwehr und dienende Nebenräume wie Lager-, Sanitär- und Teeküchenbereiche angeschlossen. Im Normalbetrieb kann dieser Bereich als Besprechungs- und Schulungsraum für den Betrieb der Leitstelle oder die störungsfreie Begehung durch Besucher oder andere Veranstaltungen genutzt werden. Dem Stabsraum vorgelagert ist eine Dachterrasse mit intensiv begrünten Bereichen. Eine Nutzung als Versammlungsstätte ist für den Stabsraum durch eine Personenbeschränkung auf ca. 25 Pers. ausgeschlossen.

Auf dem Dach des Bauteils A befindet sich die Aufstellfläche für das Lüftungsgerät 02 (Leitstelle), die Tischkühler für den Eisspeicher, extensive Dachbegrünung mit Photovoltaikanlagen. Die Zugänglichkeit ist über eine Außentreppe und Absturzsicherungen entlang der Attika gewährleistet.

Im Untergeschoss sind Stellplätze für 9 Fahrzeuge in einer natürlich belüfteten Garage vorgesehen. Des Weiteren ist die Netzersatzanlage als Dieselaggregat mit entsprechendem Tank, sowie die Heizzentrale und Übergaberäume im UG angeordnet. Auf der Westseite des Grundstücks wird das Tankgebäude für den
Eisspeicher vorgesehen.

Hinweis:
Die in diesem Leistungsverzeichnis genannten technischen Normen und Regelwerke beschreiben den geforderten Qualitätsstandard. Sie stehen alternativen technischen Lösungen nicht entgegen; es können gleichwertige Normen oder technische Spezifikationen anderer Herkunft angewendet werden, sofern diese die erforderlichen technischen Anforderungen nachweislich erfüllen.

## 1.1 ANGABEN ZUR BAUSTELLE
1.1  ANGABEN ZUR BAUSTELLE

1.1.1 Lage der Baustelle/ Umgebungsbedingungen
Der Neubau wird auf einem Baugrundstück in Aalen, Stadtbezirk Bohl-Hofstätt, in unmittelbarer Nachbarschaft zum bestehenden DRK-Gebäude errichtet. Das Grundstück grenzt im Norden an ein bebautes Nachbargrundstück und wird im Osten, Süden und Westen jeweils von öffentlichen Straßen umschlossen.
Das Baugrundstück ist sehr beengt. Der Neubau nimmt einen Großteil der zur Verfügung stehenden Grundstücksfläche ein. Darüber hinaus befinden sich 3 zu erhaltende Eichen auf dem Grundstück, welche in Abstimmung mit dem Grünflächenamt großräumig durch einen Bauzaun geschützt werden. Diesen Umständen Rechnung tragend wird das Gewerk Bauzaun vor Beginn der Rohbauarbeiten in Abstimmung mit den zuständigen Behörden Teile der öffentlichen Straßen unter Erhalt des laufenden Straßenverkehrs absperren und der Baustelle zuschlagen (siehe Baustelleneinrichtungsplan).
Dennoch stehen nur sehr geringe Lagerflächen zur Verfügung. Dies ist bei der Kalkulation zu berücksichtigen.

Zufahrtsmöglichkeiten
Die Zufahrt und Anlieferung zur Baustelle erfolgt hauptsächlich von Osten über die Bischof-Fischer-Straße und von Westen über den Schützenweg. Die Parkstraße wird sowohl von den Einsatzfahrzeugen der gegenüberliegenden Zentrale als auch von der Öffentlichkeit sehr rege genutzt, weshalb auf eine direkte Baustellenzu- und abfahrt an dieser Stelle verzichtet wird. Darüber hinaus geht die Straße in Richtung Westen in eine zeitlich begrenzte Einbahnstraße über, was die Baustellenandienung in Fahrtrichtung Westen erschwert.

Öffentliche Verkehrsflächen außerhalb der Baustelle, Straßen, Wege und sonstige Außenanlagen sind unbeschädigt und sauber zu halten und bei unvermeidlichen Verschmutzungen vom Auftragnehmer unverzüglich jedoch mindestens werktäglich zu reinigen. Darüber hinaus sind öffentliche Verkehrsflächen außerhalb der Baustelle bei der Bauausführung zu schützen (§12 Abs. 2 LBO); für Schäden muss nach zivilrechtlichen Grundsätzen Ersatz geleistet werden.

1.1.2 Betriebliche Bedingungen
Die Nachbarbebauungen und die angrenzenden Straßen bleiben während der Baumaßnahmen in Nutzung. Insbesondere das bestehende Rettungszentrum und der dort laufende Betrieb hat grundsätzlich Vorrang.

1.1.3 Art und Lage der baulichen Anlagen
Im Süden befindet sich auf der gegenüberliegenden Straßenseite das bestehende DRK-Hauptgebäude mit Garagen für die Einsatzfahrzeuge des Kreisverbands sowie der Feuerwehr. Die Rettungsfahrzeuge fahren auf die im Süden des Baugrundstücks befindliche Parkstraße ein, weshalb diese Straße jederzeit frei und sauber gehalten werden muss.
Das übrige Umfeld ist von Wohnbebauung geprägt. In unmittelbarer Nachbarschaft befinden sich außerdem Schulen und Kindergärten.

Der Neubau besteht aus einem Sockelgeschoss sowie je nach Gebäudeteil 2 bzw. 3 Vollgeschossen.

Nutzfläche  1.213 m²
BRI  12.693 m³

Abmessungen:

BAUTEIL A
Höhe (bezogen auf 440,50 ü.NN)  ca. 14,19 m
Länge  25,27 m
Breite  22,39 m

BAUTEIL B
Höhe (bezogen auf 440,50 ü.NN)  ca. 8,96 m
Länge  22,58 m
Breite  15,33 m

1.1.4 Verkehrsverhältnisse auf der Baustelle
Innerhalb des Geländes gilt die StVO. Materialtransporte dürfen nur über die vorgesehenen Transportwege durchgeführt werden.

1.1.5 Für den Verkehr freizuhaltende Flächen
Feuerwehrzufahrten, Zufahrten für die Einsatzfahrzeuge des DRK sowie sämtliche öffentliche Verkehrswege sind frei zu halten.

1.1.6 Art, Lage, Maße und Nutzbarkeit von Transporteinrichtungen und Transportwegen
Das Gewerk Gerüstbau stellt nach Fertigstellung des Rohbaus allen am Bau Beteiligten ein Fassadengerüst sowie einen Gerüstaufzug mit einer maximalen Nutzlast von 1,5 t zur Verfügung.

1.1.7 Lage, Art, Anschlusswert und Bedingungen für das Überlassen von Anschlüssen für Wasser, Energie und Abwasser
Den am Bau beteiligten Firmen werden Entnahmestellen für Bauwasser auf dem Baugrundstück sowie Baustromverteiler im Außenbereich sowie in den einzelnen Geschossen zur Verfügung gestellt. Weitere Regelungen hierzu
siehe WBVB

1.1.8 Lage und Ausmaß überlassener Flächen und Räume
Aufgrund der begrenzten Platzverhältnisse können Lagerfläche nur in sehr begrenztem Umfang und nur nach Abstimmung mit der örtlichen Objektüberwachung zur Verfügung gestellt werden. Lagerräume innerhalb des Gebäudes können nicht zur Verfügung gestellt werden.

Sanitär und ggf. Sanitätscontainer werden den am Bau beteiligten Firmen ab Gewerk Rohbau zur Verfügung gestellt.
Flächen zum Einrichten von Mannschafts- und/oder Bürocontainern können auf dem Baugrundstück nicht zur Verfügung gestellt werden. Der Bauherr kann hierfür in begrenztem Umfang Flächen auf dem benachbarten Grundstück auf der gegenüberliegenden Straßenseite der Parkstraße zur Verfügung stellen.

Parkplätze für Firmenfahrzeuge des Auftragnehmers sind im Bereich des Baugrundstücks nicht, in deren unmittelbaren Umgebung nur sehr begrenzt vorhanden. Ein Anspruch besteht nicht.

1.1.9 Bodenverhältnisse, Baugrund und seine Tragfähigkeit
Über die Baugrund- und Grundwasserverhältnisse sowie die bautechnischen Folgerungen liegen geotechnische Gutachten vor, welche den Ausschreibungsunterlagen beigefügt sind.

1.1.10 Hydrologische Werte von Grundwasser
Als Grundwasserstand gilt der Grundwasserstand gemäß geotechnischem Gutachten. Der bauzeitliche Grundwasserstand ist darin definiert und liegt bei ca. +434,90 m bis +435,90 m üNN

1.1.11 Besondere umweltrechtliche Vorschriften
Das Grundwasser ist sowohl während des Bauens als auch nach Fertigstellung des Vorhabens vor jeder Verunreinigung zu schützen (Sorgfalt beim Betrieb von Baumaschinen und im Umgang mit wassergefährdenden Stoffen, Anwendung grundwasserunschädlicher Isolier-, Anstrich und Dichtungsmaterialien usw.). Beim Abpumpen von Grund- und Oberflächenwasser in die Regenwasserkanalisation oder unmittelbar in Oberflächengewässer ist darauf zu achten, dass keine Gewässerverunreinigung durch Zementmilch, wassergefährdende Stoffe oder auch Erdschlamm eintritt. Das Einleiten von Grund- und Oberflächenwasser in einen Schmutzwasser- oder Mischwasserkanal ist unzulässig.
Einleitung in Mischwasserkanal bei kontrollierter Wasserhaltung  (siehe Pos. Wasserhaltung) ist zulässig. Bei Unfällen mit wassergefährdenden Stoffen sind sofort die Stadt Aalen und der betroffene Wasserversorgungsbetrieb zu unterrichten. Für evtl. Unfälle mit z.B. Betriebs- oder Kraftstoffen sind geeignete Bindemittel sowie entsprechende mobile Auffangbehältnisse in ausreichender Menge auf der Baustelle vorzuhalten.Oberflächenwasser ist von offenen Baugruben sowie Fundament- und Leitungsgräben soweit wie möglich fernzuhalten. Kraft-, Betriebs- und sonstige wassergefährdende Stoffe, die für die Bauausführung benötigt werden, sind in ausreichend bemessenen, dichten und beständigen Auffangwannen zu lagern. Das Betanken von Maschinen und Geräten darf nur auf ausreichend befestigten Flächen erfolgen. Kontaminierungen von Gewässern oder Boden, auch wenn nicht selbst verursacht, ist der BL umgehend anzuzeigen.

1.1.12 Vorgaben Beseitigung Abfall
Das Gewerk Rohbau entsorgt seine Abfälle selbst und auf eigene Kosten.
Ab den weiteren Ausbauarbeiten wird vom AN Entsorgung & Baureinigung auf dem Baufeld ein zentraler Recyclinghof eingerichtet, in den die einzelnen Gewerke ihre Abfälle sortenrein nach den Vorgaben des Kreislaufwirtschafts- und Abfallgesetz (KrW-/ AbfG) sortiert zu festgelegten Uhrzeiten (vssl. an 3 Arbeitstagen pro Woche zwischen 7.30 und 16.30 Uhr) verbringen und unter Anleitung des Entsorgungslogistikers in die bereitgestellten Container werfen können. Die Kosten für den Transport der Abfälle zum Recyclinghof sind von den einzelnen AN einzukalkulieren.
Die Kosten für den Recyclinghof und die Entsorgungskosten werden vom Bauherrn über eine Umlage erwirtschaftet, welche allen Auftragnehmern (außer Rohbau) in Abzug gebracht wird (siehe WBVB).

1.1.13 Schutzgebiete oder Schutzzeiten im Bereich der Baustelle
nicht zutreffend

1.1.14 Art und Umfang des Schutzes von Bäumen, Pflanzbeständen, Vegetationsflächen, Verkehrsflächen, Bauteilen, Bauwerken, Grenzsteinen und dergleichen im Bereich der Baustelle
Fertig gestellte Bauteile sowie bestehende Bäume sind vor Verunreinigung und Beschädigung zu schützen. Die zu erhaltenden Bäume auf der Baustelle werden mit Bauzaun großräumig eingefasst. Diese Fläche ist weder zu betreten noch als Lagerfläche zu nutzen.

1.1.15 Art und Umfang der Regelung und Sicherung des öffentlichen Verkehrs
Das Gewerk Bauzaun stellt die gem. Baustelleneinrichtungsplan dargestellten Baustellenumschließungen her und hält diese für alle am Bau Beteiligten vor.
Sollten aufgrund besonderer Anforderungen temporär Änderungen an der eingerichteten Situation erforderlich sein, so liegt dies im Verantwortungsbereich des Verursachers einschließlich aller erforderlichen behördlichen Klärungen und ggf. anfallenden Gebühren.

1.1.16 Im Bereich der Baustelle vorhandene Anlagen, insbesondere Abwasser- und Versorgungsleitungen
Leitungsauskünfte sind vom Auftragnehmer eigenverantwortlich einzuholen.
Im südwestlichen Bereich des Baufeldes ist geplant, die Hausanschlussleitungen einzurichten.

1.1.17 Bekannte oder vermutete Hindernisse im Bereich der Baustelle
nicht zutreffend

1.1.18 Vermutete Kampfmittel im Bereich der Baustelle
Das Vorhandensein von Kampfmitteln wurde durch eine Luftbildauswertung überprüft und für unwahrscheinlich befunden. Das entsprechende Gutachten kann auf Verlangen eingesehen werden.

1.1.19  Gemäß der Baustellenverordnung getroffene Maßnahmen der Sicherheits- und Gesundheitsschutz-koordination

Die Baumaßnahme unterliegt der Vorankündigung gemäß Baustellenverordnung §2. Bei der Baumaßnahme sind besonders gefährliche Arbeiten nach Anhang II der BaustellVO (Absturzgefahr aus einer Höhe von mehr als 7 m) auszuführen. Der Auftraggeber (AG) wird einen Koordinator für Sicherheit und Gesundheitsschutz (SiGeKo) gem. BaustellV bestellen. Dessen ungeachtet gelten LBO §§ gem. § 5 der BaustellV weiterhin. Der SiGeKo erstellt einen Sicherheits- und Gesundheitsschutzplan (Si-Ge-Plan), der im Verlauf der Baumaßnahme fortgeschrieben werden muss. Hierzu hat der Auftragnehmer (AN) aus seinem Tätigkeitsbereich alle für die Baustelle bzw. Bauablaufplanung relevanten Sicherheits- und Gesundheitsschutzunterlagen bzw. Informationen unmittelbar nach Auftragserteilung zur Kenntnis zu geben und sich in allen Sicherheits- und Gesundheitsschutz-Angelegenheiten vor und während der Bauphase mit dem Koordinator abzustimmen. Der AN hat den SiGeKo rechtzeitig über den Ausführungsbeginn seines Gewerkes zu informieren. Die AN haben hinsichtlich der Sicherheit und des Gesundheitsschutzes der Beschäftigten, insbesondere hinsichtlich der Maßnahmen nach § 2 Abs. 1, entsprechend § 8 Abs. 1 Arbeitsschutzgesetz zusammenzuarbeiten. Der AN hat den SiGe-Plan bzw. die Hinweise und Anordnungen des Sicherheitskoordinators zu beachten. Der Auftragnehmer hat die Meldepflichten gegenüber dem SiGeKo (unabhängig von den Meldepflichten gegenüber Bauleitung und Behörden) zu erfüllen. Durch den SiGeKo erfolgt eine Einweisung in den Si-Ge-Plan. Die Unterweisung der Mitarbeiter bzw. der Mitarbeiter von Subunternehmern gem. ArbSchG § 12 ist Sache des Auftragnehmers. Die Teilnahme der Firmenbauleiter bzw. Vorarbeiter an den Sicherheitsbegehungen gehört zu den Nebenleistungen der Auftragnehmer. Der SiGeKo hat beratende Funktion, er ist jedoch befugt, die Ausführung von Bauarbeiten/Aufbauarbeiten zu unterbrechen, wenn Unternehmen Unfallverhütungsvorschriften, Verordnungen, Richtlinien und Durchführungsanweisungen für den Arbeitsschutz nicht einhalten. Die Bauleitung entscheidet dann über die einzuleitenden Maßnahmen bzw. die weitere Fortführung der Arbeiten. Werden Mängel an Sicherheitseinrichtungen nach schriftlicher Aufforderung der Bauleitung durch die Auftragnehmer nicht ordnungsgemäß oder nicht termingerecht beseitigt, gehen die damit in Zusammenhang stehenden Kosten (weitere Nachschau, weitere Reklamationsschreiben u.a.) zu Lasten des betreffenden Auftragnehmers. Verantwortlich für die Einhaltung der Schutzmaßnahmen nach den geltenden Unfallverhütungsvorschriften ist der Unternehmer. Die Bauherrschaft/ Bauleitung sind verpflichtet auf die Einhaltung der Sicherheitsmaßnahmen hinzuweisen und können den Unternehmer zur Einhaltung der Sicherheitsmaßnahmen (z.B. durch Bauzeitenunterbrechung, Meldungen an die BG) anhalten. Der AG behält sich Regressforderungen im Falle von Bauzeitverzögerungen durch vermeidbare Unfälle vor.

Umwehrungen/ Seitenschutz
Die Schutzmaßnahmen/ Absturzsicherungen müssen solange bestehen bleiben und unterhalten werden, bis jede Gefährdung von Personen oder Sachen ausgeschlossen ist. Bei Verletzung seiner Verpflichtungen haftet er für jeden Schaden an Personen oder Sachen gegenüber Auftraggeber oder dritten Personen.

Lärmschutz (Emissionen)
Das Bauvorhaben liegt in einem Gebiet, in dem vorwiegend Wohnungen untergebracht sind. Es ist zwingend die "Allgemeine Verwaltungsvorschrift zum Schutz gegen Baulärm- Geräuschimmissionen (VwV zum BImschG, BAnz. Nr. 160) sowie die 32 BimSchV (Maschinen + Gerätelärmschutz) zu beachten und einzuhalten.
Die Allgemeine Verwaltungsvorschrift zum Schutz gegen Baulärm- Geräuschimmission (AVV Baulärm) sind zu beachten und einzuhalten.

Immissionsrichtwerte
tagsüber 55 dB (A)
nachts 40 dB (A)
Als Nachtzeit gilt die Zeit von 20 Uhr bis 7 Uhr. In der Zeit von 20.00 bis 7.00 Uhr sind alle gewerblichen Betätigungen verboten, die geeignet sind, die Nachtruhe zu stören. Die Polizeibehörde kann, wenn öffentliches Interesse vorliegt, von diesen Schutzzeiten Ausnahmen zulassen. Die Beantragung von Ausnahmen ist Sache des/der Auftragnehmer. Die Baustelle ist so einzurichten, dass die Möglichkeiten zur Minderung des Baulärms voll ausgeschöpft werden. Der AN hat im Bedarfsfall (Einsprüche/Beschwerden der Anlieger) den Nachweis zur Einhaltung der Immissionsrichtwerte bzw. der Maßnahmen zur Minderung des Baulärms nachzuweisen. Arbeiten, bei denen voraussichtlich der Beurteilungspegel von 85 dB(A) überschritten wird, sind dem SiGe-Koordinator zu melden.

Öffentl. Strassenraum/Baustellenzufahrt
Auftretende Verschmutzungen im öffentlichen Verkehrsraum sind unverzüglich zu beseitigen. Der AN haftet für Forderungen Dritter durch von ihm zu vertretende Verschmutzungen des öffentlichen Straßenraums. Die Bauzaunabsperrungen sind arbeitstäglich zu prüfen, der arbeitstägliche und BL abzustimmen. Die Verantwortlichkeiten sind zu protokollieren.
Der Sicherheits- und Gesundheitsschutz bezüglich Gerüstarbeiten sind soweit Gerüste zum Einsatz kommen mit dem SiGeKo abzuklären.
Weitere Angaben sind dem SIGE-Plan zu entnehmen.

Arbeiten anderer Unternehmer auf der Baustelle:
Die zeitgleichen Arbeiten anderer Unternehmer auf der Baustelle sind dem SIGE-Plan zu entnehmen.

Bei Arbeiten auf der Baustelle muss grundsätzlich ein qualifizierter Ersthelfer ständig vor Ort sein.
Außerdem muss bis 10 Beschäftigte ein kleiner Verbandskasten und bei mehr als 10 Beschäftigten ein großer vor Ort auf der Baustelle sein.

1.1.20  Besondere Anordnungen, Vorschriften und Maßnahmen der Eigentümer oder der anderen Weisungs-berechtigten von Leitungen, Kabeln, Dränen, Kanälen, Straßen, Wegen, Gewässern, Gleisen, Zäunen und dergleichen im Bereich der Baustelle
nicht zutreffend

1.1.21 Art und Umfang von Schadstoffbelastungen
Siehe geotechnisches Gutachten. Sollte die Unterlage den Ausschreibungsunterlagen nicht beiliegen, kann sie auf Verlangen eingesehen werden.

1.1.22 Art und Zeit der vom Auftraggeber veranlassten Vorarbeiten
nicht zutreffend

1.1.22 Arbeiten anderer Unternehmer auf der Baustelle
Mit der gleichzeitigen Ausführung von Arbeiten anderer Gewerke im Rahmen der üblichen Bauabwicklung ist zu jeder Zeit zu rechnen.

## 1.2 ANGABEN ZUR AUSFÜHRUNG
1.2  ANGABEN ZUR AUSFÜHRUNG

Es gelten die VOB/B und die VOB/C (ATV DIN 18299)

Gegenstand der Leistungsbeschreibung ist Vorhangfassade

1.2.1 Vorgesehene Arbeitsabschnitte, Arbeitsunterbrechungen und -beschränkungen nach Art, Ort und Zeit sowie Abhängigkeit von anderen Leistungen
Es ist mit gleichzeitig stattfindenden Arbeiten anderer Gewerke während der Bauausführung zu rechnen.

Bauzeitenplan:
Vom Auftragnehmer ist auf Grundlage der Rahmenterminpläne des Auftraggebers und der vereinbarten Vertragstermine ein geschossweise differenzierter Bauzeitenplan in 3-facher Ausfertigung für alle durch den AN zu erbringende Leistungen vorzulegen (Gliederung in Kalenderwochen). Der Bauzeitenplan ist entsprechend der beiliegenden Vertragsbedingungen zur Abstimmung vorzulegen. Auf ihm sind auch die erforderlichen Vorlaufzeiten für Planlieferungen etc. darzustellen.
Der Bauzeitenplan dient dem Nachweis und der Kontrolle der Einhaltung der Vertragsfristen. Die Festlegungen des Auftraggebers z.B. zur baufachlichen Koordination mit anderen Leistungsbereichen, sind zu berücksichtigen. Bei Änderung der Vertragsfristen oder bei erheblichen Abweichungen ist der Plan vom Auftragnehmer unverzüglich, jedoch spätestens innerhalb von 5 Arbeitstagen, zu überarbeiten

1.2.2 Besondere Erschwernisse während der Ausführung
keine Angaben

1.2.3 Vorgaben die sich aus dem SiGe-Plan gem. Baustellenverordnung ergeben
siehe Pkt. 1.1.19

1.2.4 Art und Umfang der Leistungen zur Unfallverhütung und zum Gesundheitsschutz für Mitarbeiter anderer Unternehmen
Durch die Gewerke Rohbau und Gerüstbau werden Absturzsicherungen, durchtrittsichere Abdeckungen etc. eingerichtet und vorgehalten. Änderungen an diesen Einrichtungen dürfen nur in Abstimmung mit den Erstellern und unter Wahrung der UVV erfolgen.

1.2.5 Besondere Anforderungen für Arbeiten in kontaminierten Bereichen
nicht zutreffend

1.2.6 Besondere Anforderungen an die Baustelleneinrichtung und Entsorgungseinrichtungen
Die Baustelleneinrichtung ist Nebenleistung gem. VOB und ist, sofern nachfolgend nicht anders beschrieben, in die Leistungen mit einzukalkulieren.
Aufgrund der beengten Platzverhältnisse auf der Baustelle sind erforderliche Lagerflächen mit der Objektüberwachung des Bauherrn abzustimmen. Der hierfür erforderliche Platzbedarf ist auf das Notwendige zu reduzieren.

1.2.7 Besondere Anforderungen an das Auf- und Abbauen sowie Vorhalten von Gerüsten
keine Angaben

1.2.8 Mitbenutzung fremder Gerüste, Hebezeuge, Aufzüge, Aufenthalts- und Lagerräume, Einrichtungen und dergleichen durch den Auftragnehmer
Das Gewerk Gerüstbau erstellt nach Fertigstellung der Rohbauarbeiten ein Fassaden- und Dachfanggerüst, welches zur Nutzung anderer Gewerke zur Verfügung gestellt wird. Darüber  hinaus wird ein Bauaufzug (2000 kg) eingerichtet, der den Transport der Materialien in die Obergeschosse ermöglicht.
Weitere Hebezeuge stehen nicht zur Verfügung.
Das Gewerk Rohbau erstellt im Zuge der Baustelleneinrichtung Sanitär- und Sanitätscontainer für alle am Baubeteiligten und hält diese bis zum Ende der Baumaßnahme vor.
Das Gewerk Bauzaun erstellt die allgemeine Baustellenumschließung und betreibt diese.
Darüber hinaus werden keine Leistungen zur allgemeinen Nutzung zur Verfügung gestellt.

1.2.9 Wie lange, für welche Arbeiten und gegebenenfalls für welche Beanspruchung der AN Gerüste, Hebezeuge, Aufzüge, Aufenthalts- und Lagerräume, Einrichtungen und dergleichen für andere Unternehmer vorzuhalten hat
keine Angabe

1.2.10 Verwendung oder Mitverwendung von wiederaufbereiteten (Recycling-) Stoffen
keine Angabe

1.2.11 Anforderungen an wiederaufbereitete (Recycling-) Stoffe und an nicht genormte Stoffe und Bauteile
keine Angabe

1.2.12 Besondere Anforderungen an Art, Güte und Umweltverträglichkeit der Stoffe und Bauteile, auch z.B. an die schnelle biologische Abbaubarkeit von Hilfsstoffen
keine Angabe

1.2.13 Art und Umfang der vom Auftraggeber verlangten Eignungs- und Gütenachweise
keine Angabe

1.2.14 Unter welchen Bedingungen auf der Baustelle gewonnene Stoffe verwendet werden dürfen oder müssen oder einer anderen Verwendung zuzuführen sind
keine Angabe

1.2.15 Art, Zusammensetzung und Menge der aus dem Bereich des AG zu entsorgenden Böden, Stoffe und Bauteile
keine Angabe

1.2.16 Art, Anzahl, Menge oder Masse der Stoffe und Bauteile, die vom Auftraggeber beigestellt werden
keine Angabe

1.2.17 In welchem Umfang der AG Abladen, Lagern und Transport von Stoffen und Bauteilen übernimmt oder dem AN Geräte zur Verfügung stellt
keine Angabe

1.2.18 Leistungen für andere Unternehmer
keine Angabe

1.2.19 Mitwirken beim Einstellen von Anlageteilen und bei der Inbetriebnahme  von Anlagen im Zusammenwirken mit anderen Beteiligten
Bei der Beteiligung mehrerer Gewerken zur Inbetriebnahme von Bauteilen sind Termine mit der örtlichen Bauleitung abzustimmen.

1.2.20 Benutzung von Teilen der Leistung vor der Abnahme
keine Angabe

1.2.21 Übertragung der Wartung während der Dauer der Verjährungsfrist für die Mängelansprüche für maschinelle und elektrotechnische sowie elektronische Anlagen oder Teile davon
Im Bedarfsfall werden im nachfolgenden Leistungsverzeichnis entsprechende Leistungen abgefragt

1.2.22 Abrechnung nach bestimmten Zeichnungen oder Tabellen
keine Angaben

## 1.3 ALLGEMEINE TECHNISCHE VERTRAGSBEDINGUNGEN FÜR BAULEISTUNGEN (ATV) - ZIMMER- UND HOLZBAUARBEITEN - DIN 18334
1.3 ALLGEMEINE TECHNISCHE VERTRAGSBEDINGUNGEN FÜR BAULEISTUNGEN (ATV) - ZIMMER- UND HOLZBAUARBEITEN - DIN 18334
Die Nummerierung stimmt mit dem entsprechenden Inhalt der VOB/C überein.

0.1 Angaben zur Baustelle

0.1.1 Art, Lage und Tragfähigkeit von Anschlagpunkten für Schutznetze.
- entfällt

0.1.2 Art, Lage, Maße und Ausbildung sowie Termine des Auf- und Abbaus von bauseitigen Gerüsten.
Siehe 1.2 Angaben zur Ausführung

0.1.3 Begehbarkeit und Durchbruchsicherheit von Bauteilen und Dächern.
- entfällt

0.2 Angaben zur Ausführung

0.2.1 Anzahl, Art, Lage, Maße, Stoffe und Ausbildung sowie Vorfertigungsgrad herzustellender Bauteile oder zu bearbeitender Flächen, insbesondere Überlängen und besondere Querschnitte, Überhöhungen bei Brettschichtholz. Art des Holzes, Festigkeitsklasse, Holzfeuchte, Art des Einschnitts, Maßtoleranzklassen, Nutzungsklassen, optische Anforderungen.
siehe Positionstexte und beiliegende Pläne

0.2.2 Art, Beschaffenheit und Festigkeit des Untergrundes, z. B. Unterlage, Unterbau, Tragschicht, Tragkonstruktion.
Außenwände Stahlbeton C30/37, XC1, W0, D=25 cm

0.2.3 Bauteilfertigung nach Ausführungsplan oder örtlichem Aufmaß.
Die in der Leistungsbeschreibung und den Plänen angegebenen Maße sind ca.-Maße. Der AN hat die für seine Leistungen notwendigen Maße rechtzeitig und eigenverantwortlich örtlich zu überprüfen.

In der Werkstattplanung sind Toleranzen für fachgerechte Montage zu berücksichtigen. Sollten sich daraus Modifikationen in Anschlüssen ergeben, so sind die Planer rechtzeitig zu informieren.

0.2.4 Anzahl, Art und Maße von Musterflächen, Musterkonstruktionen und Modellen. Ort der Anbringung von Mustern.
siehe Positionstexte

0.2.5 Erstellen von bautechnischen Nachweisen, Konstruktionsplänen und Werkstattzeichnungen.
siehe Positionstexte

0.2.6 Gestaltung und Einteilung von Flächen, besondere Verlegeart und -richtung (z. B. Faserrichtung) sowie Raster- und Fugenausbildung. Farbe, Oberflächenstruktur und Oberflächenbehandlung.
siehe Positionstexte und beiliegende Pläne

0.2.8 Besonderer Schutz der Leistungen, z. B. Verpackung, Kantenschutz, Abdeckungen, insbesondere bei fertigen und endbehandelten Oberflächen.
siehe Positionstexte

0.2.9 Anforderungen an den Brand-, Schall-, Wärme-, Feuchte- und Strahlenschutz sowie an die Luftdichtheit. Akustische sowie lüftungstechnische Anforderungen.
siehe Positionstexte und beiliegende Pläne

0.2.10 Besondere physikalische Eigenschaften der Stoffe.
siehe Positionstexte und beiliegende Pläne

0.2.11 Angabe der Gebrauchsklasse des Bauteils, Art und Umfang des grundsätzlichen baulichen Holzschutzes, Art und Umfang des besonderen baulichen Holzschutzes, in Sonderfällen bei Notwendigkeit vorbeugender chemischer Holzschutz unter Berücksichtigung des Holzschutzmittels hinsichtlich der Verwendung.
siehe Positionstexte und beiliegende Pläne

0.2.13 Art, Lage, Maße der zu behandelnden Bauteile mit bekämpfenden Holzschutz, z. B. Holzschutzmittel, Begasung, Heißluft.
siehe Positionstexte und beiliegende Pläne

0.2.14 Art der Brandschutzbeschichtung.
siehe Positionstexte und beiliegende Pläne

0.2.15 Art und Umfang des Korrosionsschutzes für metallische Bauteile und Verbindungsmittel.
siehe Positionstexte und beiliegende Pläne

0.2.17 Art der Beplankungen und Bekleidungen, Maße der Einzelteile; Ausbildung von Fugen, Ecken und Schrägschnitten, Fensterbänken und Leibungen.
siehe Positionstexte und beiliegende Pläne

0.2.19 Art, Umfang und Ausbildung der Hinterlüftung sowie der Abdeckung ihrer Öffnungen.
siehe Positionstexte und beiliegende Pläne

0.2.20 Art und Ausbildung der Befestigung der Bauteile, z. B. sichtbar oder nicht sichtbar.
siehe Positionstexte und beiliegende Pläne

0.2.21 Art und Ausbildung der Holzverbindungen und Auflager sowie Querzug- und Querdruckverstärkungen.
entfällt

0.2.22 Art und Ausbildung der Bauteile aus Stahl, z. B. verschweißte ebene oder räumliche Stahlteile mit Ausschnitten oder Rundungen.
entfällt

0.2.23 Vorgezogenes oder nachträgliches Herstellen von Bauteilen und Teilflächen.
Vorabmontage der Wandhalter in Halfenschienen sowie nachträglicher Verschluss der Fassade im Teilebereich Baustellenzugang erfolgt zeitversetzt gem. Positionsbeschrieb.

0.2.24 Bauart, Form und Maße von Dächern, z. B. Firsthöhe, Neigung, Überstände, Gauben.
entfällt

0.2.25 Anzahl, Art, Maße und Ausbildung von Abschlüssen und Anschlüssen an angrenzende Bauteile, z. B. Grat-, Kehl- und Schiftersparren, Durchdringungen, Dachaufbauten.
entfällt

0.2.26 Art und Lage der Dachentwässerung.
siehe Positionstexte und beiliegende Pläne

0.2.27 Anzahl, Art und Maße von Installations- und Einbauteilen, z. B. Dachflächenfenster, Lichtkuppeln, Dachausstiege, Einschubtreppen, Rollläden, Sonnenschutzanlagen.
entfällt

0.2.28 Art, Lage, Maße und Ausbildung von Bewegungs-, Bauwerks- und Bauteilfugen.
siehe Positionstexte und beiliegende Pläne

0.2.29 Beistellen von Einbauteilen, z. B. Ankerschienen, Konsolen, Tragständer.
entfällt

0.2.30 Vorgaben, die aus bautechnischen Nachweisen sowie Sachverständigengutachten (z. B. Statik, Brand-, Wärme- und Schallschutz, Befall durch holzzerstörende Organismen) resultieren.
siehe Positionstexte und beiliegende Pläne

## ZUSÄTZLICHE TECHN. VERTRAGSBEDINGUNGEN ZTV

## ALLGEMEINE ANFORDERUNGEN AN DIE AUSFÜHRUNG

## ZTV 01.1 WERKSTOFFE
ZTV 01.1 WERKSTOFFE

HOLZ
Die Oberfläche ist für den Transport und die Zwischenlagerung durch geeignete Maßnahmen (Wetterschutz) gegen Verschmutzung und Nässe zu schützen.

a) allgemein
Es dürfen nur genormte oder bauaufsichtlich zugelassene (Bauregelliste A+B) Baustoffe (gilt auch für Verbindungsmittel) verwendet werden.
Die Eigenschaften aller verwendeten Materialien sind durch Abnahmezeugnisse nachzuweisen.

Ein Nachweis nachhaltiger Forstwirtschaft / Nachhaltigkeitszertifikat FSC oder gleichwertig für die verwendeten Holzprofile ist vorzulegen

b) Fassadenlattung
Holzart: Lärche, vorvergraut, beschichtet mit Vergrauungslasur
Gebrauchsklasse GK 3.1 nach DIN 68800-1
Güteklasse: 1 nach DIN 68365
Sortierklasse: LS 10
Oberfläche: feinsägerau, microgeriffelt, Kanten scharfkantig
Holzfeuchte: 15 +/- 3% (für profilierte und Bretter, die beschichtet werden)
Holz- Rohdichte: mind. 400kg/m3

c) Nut- und Federschalung
Holzart: Lärche, vorvergraut, beschichtet mit Vergrauungslasur
Rohdichte ≥ 350 kg/m³
Gebrauchsklasse: GK 3.1 nach DIN 68800-1
Nutzklasse: NKL3 nach DIN EN 1995-1-1
Oberfläche: microgeriffelt
Technische Klasse: SWP/3
Beplankungsdicke ≥ 20mm
Brettbreite: kernfrei ≥ 160mm

Entlastungs- und Schattennuten:
 - Restdicke ≥ 14 mm
 - Breite ≤ 5 mm
 - Achsabstand ≥ 30 mm

d) Unterkonstruktion Vollholz
Holzart: Lärche
Festigkeitsklasse C24
Sortierklasse: LS10

e) Oberflächenbehandung Holzlasur
Zur Ausführung kommt eine rein matte Lasur, ohne jegliche Metalleffekte zur Vorvergrauung mit Holzschutz für Fassadenlattung und Werkzeugplatte in unterschiedlichen Farben.
Holzschutz gem. DIN 68800.

Schichtaufbau:
zweifacher Lasuranstrich: Oberflächenbehandlung mit dünnschichtige Holzlasur als silikatischer Vergrauungslasur
Farbton naturgrau nach Wahl AG nach Bemusterung.

Vorgesehener Arbeitsablauf Lasur:
1. Fasadenlattung in ihrer ursprünglichen Länge im Werk einmalig mit dem kompletten Lasuraufbau lasieren und
  daraufhin auf die gewünschte Länge kürzen und Kanten oben und unten abschrägen.
2. händisches einmaliges Nachbehandeln mit dem kompletten Lasuraufbau der gekürzten, abgeschrägten Kanten

Die Holzoberfläche und Kanten sollen im Bezug auf den Farbauftrag ein „homogenes“ Erscheinungsbild erhalten.

ALUMINIUM
Falls im Leistungsverzeichnis nichts anderes vorgeschrieben ist:

a) Strangpressprofile:
Profile aus der Legierung EN AW-6060 T66 (AlMgSi,5 F22- F25) nach DIN EN 573-3, DIN EN 573-4 und DIN EN 755-2 hergestellt.
Technische Lieferbedingungen und Maßtoleranzen gemäß DIN EN 12020-1 bzw. DIN EN 12020-2.

b) Bleche
Bleche für Farbbeschichtung und zum Anodisieren aus der Legierung EN AW-5005A H24 (AlMg1 F15), doppelt gerichtet, für Fassaden oder Bleche für Farbbeschichtung aus der Legierung EN AW-1050A H24 (Al99,5 F11), halbhart, jeweils nach DIN EN 573-3 und DIN EN 485-2 hergestellt.

Technische Lieferbedingungen und Maßtoleranzen jeweils gemäß DIN EN 485-1 bzw. DIN EN 485-3,4.

Das Erscheinungsbild ist gegebenenfalls durch Grenzmuster zu vereinbaren.
Bei Blechen bzw. Bändern ist der Einfluss der Walzrichtung und verschiedener Chargen zu berücksichtigen.
Unterschiedliche Werkstoffe und Lieferformen (Profile, Bleche bzw. sichtbare Beschlags- und Zubehörteile) sind entsprechend den Anforderungen materialgerecht an das Erscheinungsbild aufeinander abzustimmen.

STAHL
a) Stahlprofile
Mindestqualitäten nach DIN EN 10025:
S 235JRG2 (RSt 37-2)
Bei Stählen für Schweißkonstruktion sind generell nur schweißgeeignete zu verwenden.
Für die eingesetzten Stähle und Edelstähle sind Materialbescheinigungen nach EN 10204 zu führen.

- Stahlhalbzeuge:
scharfkantig, kalt nachgezogen

- Stahlprofile als Schweissprofile:
Profil 1x kalt nachgezogen, Außenradien max. 1,0- 1,5mm, Innenradien max. 2-2,5mm, Profile schweißbar mit entsprechender Wärmebehandlung, sichtbare Schweißverbindungen in der Fläche plan geschliffen und verspachtelt.

b) Stahlbleche bzw. - Bänder
nach DIN 1623 bzw. EN 10142 / EN 10147 in sendzimirverzinkter Ausführung, bis zu einer Dicke von 3 mm.

c) Edelstahl
Werkstoff 1.4405 oder 1.4571 nach EN 10088
Entzundert, kaltgeformt, wärmebehandelt, gebeizt, leicht nachgewalzt, Kanten gebrochen.
Standard- Oberfläche geschliffen Korn 320 und gebürstet (Ausgenommen in der Positionen ist eine andere Oberfläche erwähnt).

Pulverbeschichtung
Pulverbeschichtungen auf Aluminium sind gemäß den Anforderungen DIN EN ISO 12206-1 auszuführen.

Ferner sind die Gütevorschriften der GSB-International (Gütegemeinschaft für die Stückbeschichtung von Bauteilen e.V.), der QUALICOAT zu beachten.

Betreffend die Art der Vorbehandlung und die Schichtdicken sind die einschlägigen Bestimmungen der Gütevorschriften GSB bzw. QUALICOAT einzuhalten.

Für alle im Außenbereich befindlichen Oberflächen sind nur Pulver mit hochwetterfester Fassadenqualität zulässig.

Bestandteil der mehrstufigen Vorbehandlung hat ein Chromatierungsverfahren nach DIN 50939 zu sein. Trockenfarbschichtdicke 60-80 my.

Die DIN EN 13438 und DIN 55633 für feuerverzinkte Stahlerzeugnisse ist zu beachten.

Bei feuerverzinkten Teilen, Gussteile usw. bei denen während des Beschichtungsvorganges zum Ausgasen der Oberflächen kommen kann ist ein vom Deutschen Lackinstitut zugelassenes Produkt zu verwenden. Auf Verlangen ist das technische Merkblatt des gewählten Pulvers vorzulegen.

Sichtbare Edelstahlteile sind, wenn nicht anders beschrieben, entsprechend Pulverbeschichtet auszuführen und mit entsprechender Oberflächenvorbehandlungen (anrauen, Epoxi-Haftgrund, dampfdicht etc.) auszuführen.

Die Beschichtung hat grundsätzlich nach erfolgter mechanischer Bearbeitung zu erfolgen. Ausgenommen hiervon sind nur Schnittflächen von Profilen, welche mechanisch verbunden werden, so dass die Schnittflächen nicht mehr sichtbar sind und durch die feste Zusammenfügung mit Dichtmasse oder Kleber einen dauerhaften Korrosionsschutz aufweisen.

Von der beauftragten Beschichtungsanstalt sind während des Lackiervorganges täglich Probestücke mit zu lackieren und als Tagesproduktion zu beschriften, welche von dem Lackhersteller entsprechend den Richtlinien der Gütegemeinschaft geprüft werden. Die Prüfergebnisse sind auf Verlangen den Planern auszuhändigen.

Korrosionsschutz Stahlbauteile / Feuerverzinkung
Korrosionsschutz von Stahlbauteilen durch Feuerverzinkung ist gemäß der Norm DIN EN ISO 1461, 2009-10. Für tragende feuerverzinkte Metall- und Stahlbauteile nach Bauregelliste A, Teil 1, Lfd. Nr. 4.9.15 ist die DASt-Richtlinie 022 “Feuerverzinken von tragenden Stahlbauteilen“ zusätzlich anzuwenden.
Stahlzusammensetzung nach DIN EN 10025, gemäß Pkt. 7.4.3, Tabelle 1, “Zum Feuerverzinken geeignet“.
Beim Transport und bei der Montage beschädigte Verzinkungen sind sofort mit Kaltverzinkung auszubessern.

Kontaktkorrosionsschutz
Zur Vermeidung von Kontaktkorrosion muss beim Zusammenbau verschiedenartiger metallischer Werkstoffe eine Zwischenlage aus neutralem Material verwendet werden.
Eine Ausnahme bildet der Einsatz von nichtrostendem Stahl im Trockenbereich.
Der Kontaktkorrosionsschutz ist mit geeignetem und zugelassenen Kunststoffmaterial, form- und feuchtigkeitsbeständig, in jedem Falle sauber dicht anliegend zwischen den Kontaktmaterialien eingebaut, auszuführen.
Dabei ist zu berücksichtigen, dass die vorgesehenen Isolierstoffe/Trennlagen, folgende Eigenschaften aufweisen müssen:
- nicht altern, nicht verspröden und nicht rissig werden.
- keine Feuchtigkeit aufzunehmen.
- bei kraftschlüssigen Verbindungen hinreichend druckfest sein.
- nicht korrodierend auf Metalle wirken, insbesondere beim Schutz oder als Zwischenlage zwischen Aluminium und Stahl
- Isolierzwischenlagen dürfen kein Kupfer, Quecksilber oder Blei enthalten.

Befestigungs- / Verbindungsmittel
Die ausgeschriebenen Konstruktionen sind an den Bauteilen mit bauaufsichtlich zugelassenen Dübeln zu befestigen. Die verwendeten Dübelfabrikate sowie deren Zulassung sind der Bauleitung vor Ausführung vorzulegen.

- Alle Befestigungsmittel wie Schrauben, Bolzen, Stifte, Dorne usw. sind aus Chromnickelstahl
Werkstoff Nr. 1.4571 X6CrNiMoTi17-12-2 (V4A Stahl) herzustellen.
Werden sie in andere Metalle (z.B. Alu) eingelassen, so sind sie durch Kunststoffhülsen zu schieben und
zu isolieren.
- Alle Verschraubungen, Verdübelungen, Verspannungen und sonstigen Befestigungen sind nichtrostend
auszuführen

Dämmstoffe
Bei Festlegung der Anschluss- und Fugendetails ist größte Sorgfalt auf Vermeidung von Wärmebrücken zu legen.
Zwischen- und Hohlräume sind generell mit Mineralwolle- Dämmstoffen vollständig auszufüllen, ohne dabei Beweglichkeit und Funktion zu beeinträchtigen.
Grundsätzlich sind alle Befestigungen am Rohbau bzw. die Dämmebene durchdringen, thermisch entkoppelt auszuführen (durch thermische Zwischenlagen etc.).
Die Wärmedämmung ist vollflächig und wärmebrückenfrei zu verlegen.
Aussparungen für Unterkonstruktionsteile sind sorgfältig vorzunehmen und so zu schließen, dass keine Wärmebrücken entstehen.

Mineralfaserdämmung
Anforderungen:
Wärmedämmung aus Mineralwolle gemäß EN 13162
Brandverhalten: A1 nicht brennbar Euroklasse DIN EN 13501-1, Schmelzpunkt  ≥ 1.000 ° C,
- nicht glimmend
- durchgehend wasserabweisend
- diffusionsoffen
- Druckspannung bei 10 % Stauchung: CS(10) 0,5, Û10 ≥ 0,5 kPa (DIN EN 826)
- Zugfestigkeit senkrecht zur Plattenebene: TR 1, Ûmt ≥ 1 kPa(DIN EN 1607)
- Langzeitige Wasseraufnahme WL(P) (DIN EN 12087)
- Längenbezogener Strömungswiderstand AFr5, mind. 5 kPa x s/m2 DIN EN ISO 29053)
- Wasserdampf-Diffusionswiderstandszahl MU 1, μ = 1 (DIN EN 12086)

Ein Ausschäumen von Anschlussfugen und konstruktiven Hohlräumen sowie die Verwendung von Montageschaum sind nicht zulässig.

## ZTV 01.2 STATISCHE ANFORDERUNGEN
ZTV 01.2 STATISCHE ANFORDERUNGEN

a) Statische Bemessung

Für die Dimensionierung der gesamten Konstruktion ist der AN verantwortlich. Die statische Berechnung für alle nachfolgend erfassten Bauteile ist vom AN zu erstellen und dem Auftraggeber vorzulegen. Gemäß Landesbauordnung erforderliche Prüfstatik ist vom Auftragnehmer 2-fach zur Verfügung zu stellen. Das rechtzeitige Erwirken der Genehmigung der Prüfstatik ist Sache des Auftragnehmers. Die Kosten für die Prüfung trägt der Auftraggeber. Evtl. vom Prüfstatiker geforderte zusätzliche Nachweise sind vom Auftragnehmer im Rahmen der statischen Berechnung des Auftragnehmers zu erbringen.

Für die statische Bemessung ist eine gesonderte Position erfasst.

b) Statische Anforderungen

Alle Bauelemente müssen die auf sie einwirkenden Kräfte aufnehmen und auf das Tragwerk des Baukörpers übertragen können. Die Windlasten sind nach DIN 1055 zu ermitteln; es gilt auch der Ergänzungserlass über erhöhte Sogbeiwerte. Des weiteren gelten die Anforderungen der DIN 18056. Die Verbindungen und Befestigungen müssen so konstruiert sein, dass ein Toleranzausgleich gegenüber dem Rohbau möglich ist.

c) Lastannahmen

Berechnungsgrundlagen für die Bemessung aller Fensterelemente sind folgende Lastannahmen:

- Windlasten auf Außenbauteile nach DIN EN 1991-1-4 Teil 4, Windlastzone 1
- Beanspruchungsgruppe B nach DIN EN 18055, Gebäudehöhe bis ca. 17 m
- Widerstandsfähigkeit bei Windlast nach DIN EN 12210 Klassifizierung: B3

## ZTV 01.2 BAUPHYSIKALISCHE ANFORDERUNGEN
ZTV 01.2 BAUPHYSIKALISCHE ANFORDERUNGEN

Die Konzeption des Gebäudes orientiert sich am Passivhausstandard.

c)  Schlagregendichtheit, Fugendurchlässigkeit, Widerstand gegen Windlast

Die Fugendurchlässigkeit und Schlagregendichtheit muss entsprechend den Forderungen nach EN 12207 bzw. EN 12208, DIN 18055, DIN EN 12154 und DIN EN 13050 gewährleistet sein.
- Luftdurchlässigkeit Klasse 2 DIN EN 12207
- Schlagregendichtigkeit nach DIN EN 1027: 9A
- Luftdurchlässigkeit nach DIN EN 1026: 4

b) Brandschutz

Wärmedämmmaterialien müssen, soweit nicht anders vermerkt, aus nicht brennbaren bzw. schwer entflammbaren Materialien, Stoffe der Baustoffklasse A bzw. B1 nach DIN 4102, bestehen.
Es dürfen keine Baustoffe verwendet werden, die sich beim Brand verflüssigen und brennend abtropfen oder die beim Brennen oder Schwelen toxische oder korrosionsfördernde Gase entwickeln.
Der Auftragsnehmer muss die entsprechende Prüfzeugnisse zu den angebotenen Produkte im Rahmen der Werkstatt- und Montageplanung vorlegen.

## VE019 Vorhangfassade
Datum: 15.07.2026

### 1 ÜBERGEORDNETE LEISTUNGEN

#### 1.1 BAUSTELLENEINRICHTUNG

**1.1.1 Einrichten und räumen der Baustelle**
Einrichten und räumen der Baustelle

Einrichten der Baustelle für die Durchführung der nachfolgend beschriebenen Fassadenarbeiten, entsprechend vorstehendem Hinweis zur Baustelleneinrichtung. Im Einheitspreis sind folgende Leistungen enthalten:
- alle für die Ausführung der Leistungen erforderlichen Gerüste, Montagemittel
  und Hebezeuge, Transportfahrzeuge usw.,
- die hierzu erforderlichen Betriebsstoffe
- ggf. erforderliche Schwer- bzw. Spezialtransporte, einschl. der dafür anfallen
 den Kosten für Sondergenehmigungen und Abstimmung mit den Behörden.

Die für die Baustellen-Einrichtung benötigten Flächen sind vom Auftragnehmer in einem Baustellen-Einrichtungsplan gemäß vorstehendem Hinweis darzustellen.

Rückbau und Räumen der kompletten Baustelleneinrichtung des AN,
die benutzten Flächen sind wie vorgefunden zu übergeben.
Menge: 1,000 psch

**1.1.2 Vorhalten Baustelleneinrichtung**
Vorhalten Baustelleneinrichtung

Vorhalten der Baustelleneinrichtung für sämtliche in der Leistungsbeschreibung aufgeführten Leistungen, einschl. Aufenthalts- und Lagerräume als Besondere Leistung.
Menge: 17,000 Wo

**1.1.3 Fahrbare Gerüste Alu, 0,80 X 3,00 m**
Fahrbare Gerüste Alu, 0,80 X 3,00 m

Liefern, Auf- und Abbau sowie Unterhalten und - falls notwendig - Umbauen von fahrbaren Gerüsten für Arbeiten an Decken und für auszuführende Arbeiten über 2,00 m. Systemgerüst DIN 4 420 Teil 4, Gerüstgruppe 2 (1,5 kN/m ²),
Höhenabstand der Gerüstlagen nach Wahl des Auftragnehmers, mit allseitigem Seitenschutz, Aufstellung Außenbereich Gebäude.
Inkl. Vorhaltung über die gesamte Zeit der Leistungserfüllung durch den Auftragnehmer.

Grundfläche: ca. 0,80 m x 3,00 m
Max. Arbeitshöhe: bis 4,00 m i. L.
Material: Aluminiumgerüst
Standfläche: Rohfußboden

Einsatzort: Montage Decke im Bereich der Loggia
Menge: 1,000 psch

**1.1.4 Nachträglicher Fassadenverschluss**
Nachträglicher Fassadenverschluss

zeitversetzte Montage der Fassade im Bereich des Baustelleneingang,
Montagetermin gem. Bauzeitenplan. Zusätzliche An- und Abfahrt sowie erforderliche Zugangseinrichtungen (z.B. Gerüst oder Arbeitsbühne) sind in diese Position mit einzukalkulieren.
Abmessung der Fläche der Fassade Fassadenaufbau Typ 1.0:
Höhe:  ca. 1,90m
Breite:  1,70m
Arbeitshöhe: ab OK Gelände ca. 4,00m

Ausführungsort: Westfassade Achse 10-11, 1. Obergeschoss
Menge: 1,000 psch

#### 1.2 PLANUNGSLEISTUNGEN UND MUSTER

**1.2.1 Pauschale für Fassadenstatik**
Pauschale für Fassadenstatik

Statische Bemessung und statische Genehmigungsfähigkeit für alle Konstruktionen der nachfolgend im gesamten Titel beschriebenen Fassaden, einschl. der Einbauteile, Baukörperanschlüsse, der Leichtbauattika und des Dachrandgeländers samt Ertüchtigung, gemäß Vorschriften.

Statische Nachweisführung und Berechnungen der Tragfähigkeit aller Konstruktionen bis zur Einleitung in das Gebäudetragwerk, einschließlich Dübel- und ggf. Schweißverankerungen und Schweißnähte.

Die Leistung kann durch die Vorlage von bauaufsichtlichen Prüfzeugnissen und Typenprüfungen erbracht werden, sofern die in den Einzelpositionen
beschriebenen Anforderungen durch diese Prüfungen abgedeckt sind.

Bei Anforderungen außerhalb der Zulassungen sind statische Einzelnachweise zu führen.

Die prüffähige und genehmigungsfähige statische Berechnung ist 1-fach auf Papier und digital zur Verfügung zu stellen.

Es ist zu berücksichtigen, dass eine Zuordnung der Nachweisführung in der statischen Berechnung auf Bestandteile der Werkstattplanung für den Prüfer möglich sein muss, ggfs. ist deshalb auch die Werkstatt- und Montageplanung an den Prüfstatiker zu übergeben.

Es ist von 2 Prüfläufen durch den AG auszugehen, eine Prüfungszeit von 15 Werktagen je Prüflauf ist zu berücksichtigen.
Die statische Genehmigung ist rechtzeitig zu erwirken in enger Zusammenarbeit mit dem Prüfstatiker.
Die Berechnungen und Prüfergebnisse sind in die Werkstattplanung und Fassadenausführung zu übernehmen.
Menge: 1,000 psch

**1.2.2 Pauschale für Isothermenberechnung**
Pauschale für Isothermenberechnung

Pauschale für Isothermenberechnung als Nachweis von konstruktiven Wärmebrücken bei Bauteilanschlüssen, für alle in der Leistung aufgeführten Standard-Anschlussdetails.

Die Übergabe hat digital zu erfolgen.

Übergabe der Planung zur Freigabe an Architekten und Tragwerksplaner und Prüfzeiten gemäß gesonderter Vereinbarung.
Menge: 1,000 psch

**1.2.3 Pauschale für Werkstatt- und Montageplanung**
Pauschale für Werkstatt- und Montageplanung

Pauschale für Werkstatt- und Montageplanung für alle Konstruktionen der nachfolgend beschriebenen Fenster- und Türanlagen, auf Grundlage der statischen und bauphysikalischen Anforderungen (Einbaubedingungen, Belastungen, Feuchtigkeit, Wärme- und Schallschutz, Sonnenschutz, Abdichtungen, thermische Beanspruchungen, etc. und der Planung der Architekten) gemäß Vorschriften. Die Abstimmung mit den Gewerken Fensterfassade, Rohbau und Stahlbau sind in diese Position mit einzukalkulieren

Einzurechnen sind:

1. Werkstatt- und Montage-Planung der VHF einschl. Unterkonstruktion, Dämmung und der Anschlüsse an das Gebäude

2. Werkstatt- und Montage-Planung von Aluminiumfassade

3. Werkstatt- und Montage-Planung von abgehängten Decken im Außenbereich

3. Werkstatt- und Montage-Planung der Einbauten u. ä.

3. Nachweis der geforderten U-Werte

Der Ablauf der Planvorlage, Arbeitsvorbereitung und Fertigung ist durch den AN in dem geforderten Bauablaufplan unter Berücksichtigung der Ausführungstermine und der Prüfkapazitäten des AG so darzustellen ist, dass eine rechtzeitige Fertigung und Bereitstellung der Bauteile auf der Baustelle gewährleistet ist.
Menge: 1,000 psch

**1.2.4 Muster Holzfassade**
Muster Holzfassade

Bemusterung gemäß zur Begutachtung und Freigabe durch den AG.

Nach Auftragsvergabe hat der AN dem Planer sofort Muster vorzulegen. Diese werden dann nach Rücksprache mit dem Bauherrn schnellstmöglich freigegeben.

Folgende Muster sind vorzulegen:
Fassadenaufbau mit Nut- und Federschalung inkl. Fassadenlattung mit Vergrauungslasur in 6 verschiedenen Farben und Rasterungen der Holzlattung Musterabmessung ca. 50 x 100 cm. Insgesamt 6 Muster
- Bleche in DIN A4-Größe

Ausführung jeweils gemäß Beschreibung in den jeweiligen Positionen, mit fertiger Oberfläche.
Menge: 1,000 psch

**1.2.5 Muster Metallteile**
Muster Metallteile

Bemusterung gemäß Ausführungsbeschreibung und Vorbemerkungen zur Begutachtung und Freigabe durch den AG.

Nach Auftragsvergabe hat der AN dem Planer sofort Handmuster vorzulegen. Diese werden dann nach Rücksprache mit dem Bauherrn schnellstmöglich freigegeben.

Folgende Handmuster sind vorzulegen:
- Bleche in DIN A4-Größe für die Ausführung von Aluminiumfassade,
  Brandriegel und Zwischenblech, 3 Grautönen, insgesamt 9 Muster.

Ausführung jeweils gemäß Beschreibung in den jeweiligen Positionen, mit fertiger Oberfläche.
Menge: 1,000 psch

**1.2.6 Pauschale Dokumentation**
Pauschale Dokumentation

Durch den AN sind gewerkespezifisch, insbesondere folgend aufgeführte Dokumentationsunterlagen digital zu übergeben.
Die vollständige Vorlage der Dokumentationsunterlagen durch den AN ist
Bedingung für die Schlussabnahme und Schlussrechnungslegung.

Die Dokumentation ist nach folgender Reihenfolge zu erstellen:

00.  Inhaltsverzeichnis
01.  Bescheinigungen
  a.  Fachunternehmer - und Fachbauleitererklärung
  b.  Nachunternehmererklärungen
  c.  Herstellerbescheinigungen /- erklärungen
02.  Übereinstimmungserklärungen
03.  Prüfungsnachweise, etc.
  a.  Prüfzeugnisse, allgemeine bauaufsichtliche Zulassungen,
  b.  Prüfbücher
04.  Einbauvorschriften
05.  Materiallisten
06.  Produktunterlagen, geordnet nach:
  a.  Fabrikat
  b.  Modell - bzw. Artikelnummer
  c.  Farbangaben
  d.  Materialangaben, Produktdatenblätter
  e.  Hersteller und Lieferant
  f.  Einbauanleitungen
  g.  Wartungs - und Pflegeanleitungen
07.  Werkstattzeichnungen, statische Berechnungen
  a.  Planlisten
  b.  statische Berechnungen
  c.  Werkstatt - und Montagepläne
  d.  Detailpläne
  e.  Listen (z.B. Ersatzteile etc.)
  f.  Wärmeschutznachweise
  g.  Schallschutznachweise
  h.  Nachweis der Fugendichtheit / Schlagregendichtheit
  i.  Schaltpläne von technischen Zusatzeinrichtungen
08.  Nachweise der Bauarbeiten
  a.  Bautagesberichte des AN
  b.  Bilddokumentation (tägliche Arbeitsschritte)
09.  Abnahmeprotokolle ggf. mit Mängellisten
10.  Firmenprotokolle
  a.  Betriebsvorschriften
  b.  Funktionsbeschreibungen
  c.  Bedienungsanleitungen
  d.  Protokolle zu Leistungen während der Bauzeit, die zu  protokollieren waren.

Benennung jedes einzelnen Dokuments für die Dokumentationsunterlagen nach dem Codierungsschlüssel des Auftraggebers.

Die geordnete Übergabe muss bis spätestens 14 Kalendertage vor dem vereinbarten Abnahmetermin erfolgen. Dokumente das Monitoring der Inbetriebnahme betreffend sind spätestens 4 Wochen vor Beginn des Monitorings vorab vorzulegen.
Menge: 1,000 psch

### 2 FASSADENBEKLEIDUNG

#### 2.1 FASSADENDÄMMUNG / FASSADENBEKLEIDUNG HOLZ

*Hinweis: AUSFÜHRUNGSBESCHREIBUNG FASSADENBEKLEIDUNG HOLZ*
AUSFÜHRUNGSBESCHREIBUNG FASSADENBEKLEIDUNG HOLZ

Ausführung entsprechend Vorbemerkungen ZTV 01.1 Werkstoffe.

Allgemein
Zur Ausführung kommt eine vorgehängte hinterlüftete Lamellenfassade Quadratleisten und Rechteckleisten, Ansichtsbreite 40mm in unterschiedlichen Elementtiefen, Ansichtshöhen und Achsabständen.
Die statischen Unterlagen für die hinterlüftete Fassade ist beim Prüfstatiker vorzulegen. Die Terminschiene muss frühzeitig mit der Hochbauleitung abgestimmt werden

Befestigungsuntergrund: Stahlbeton
Stahlbeton-Außenwand d= ca. 30 cm und Mauerwerk, d= ca. 24 cm

Gesamt-Wandaufbau:

- Fassadenaufbauten Typ 1:
  Hinterlegte Fassadenlattung  ca. 375 mm ab VK Stahlbetonwand bis  VK Fassadenbekleidung, bestehend aus:
        - ca. 240 mm Wärmedämmung
        - Fassadenspannbahn
        - Unterkonstruktion 60x60mm
  inkl. Hinterlüftung
        - ca. 22 mm Nut- und Federschalung
  Brettbreite 160mm
        - ca. 10 mm Elastomer-Lager
        - Fassadenlattung 40x40mm,
  Achsabstand von e = 60 mm
- Fassadenaufbauten Typ 2.1:
  Fassadenlattung vor Fenster  ca. 172 mm ab VK Fenster bis  VK Fassadenbekleidung, bestehend aus:
        - Unterkonstruktion 60x60mm inkl.
  Hinterlüftung
        - horizontale Konterlattung
  nach Dimensionierung AN
        - Fassadenlattung 40x80mm,
  Achsabstand von e = 80 mm

- Fassadenaufbauten Typ 2.2:
  Hinterlegte Fassadenlattung  ca. 415 mm ab VK Stahlbetonwand bis  VK Fassadenbekleidung, bestehend aus:
        - ca. 240 mm Wärmedämmung
        - Fassadenspannbahn
        - Unterkonstruktion 60x60mm inkl.
  Hinterlüftung
        - ca. 22 mm Nut- und Federschalung
  Brettbreite 160mm
        - ca. 10 mm Elastomer-Lager
        - Fassadenlattung 40x80mm,
  Achsabstand von e = 80 mm

Anforderungen Unterkonstruktion
Unterkonstruktion wärmebrückenminimiert, geeignet zur Aufnahme des Eigengewichtes der vorgehängten Fassadenbekleidung und Abtragen der Winddruck- und Sogkräfte, sowie zur zwängungsfreien Aufnahme temperaturbedingter Längenänderungen der Tragprofile.

Die Unterkonstruktion ist für die entstehenden Eigengewichtslasten der nachfolgend beschriebenen Fassadenbekleidung und die Windlasten gemäß DIN 1055 zu bemessen.
Der statische Nachweis für die gesamte VHF ist durch den Auftragnehmer zu führen und in gesonderter Position erfasst.
Die statischen Unterlagen für die hinterlüftete Fassade ist beim Prüfstatiker vorzulegen. Die Terminschiene muss frühzeitig mit dem AG abgestimmt werden.

Unterkonstruktion
Unterkonstruktion bestehend aus vertikal angeordneten Holz-Tragleisten und Metall-Wandhalter zur Verankerung an Außenwand Stahlbeton und Mauerwerk.
Unterkonstruktion zum Ausgleich von Rohbautoleranzen.

Unterlegen der Wandhalter am Untergrund mit Isolatoren / thermische Trennelemente aus Hart-PVC, B1-Material nach DIN 4102, d= mind. 6 mm, Wärmeleitfähigkeit ≤ 0,1 W/(mK), zur Vermeidung von Wärmebrücken.

Tragprofilstöße in Übereinstimmung mit den Fugen der Fassadenbekleidung.
Rohbautoleranzen gem. den Toleranzen im Hochbau DIN 18202 müssen ohne Mehrpreis ausgeglichen werden.

Dämmung VHF
Wärmedämmung aus nicht-brennbaren Mineralwolle-Dämmplatte MW WLS 032, gesamt 240 mm, zweilagig je 120mm. Die Dämmplatten sind dicht gestoßen einzupressen und lückenlos zu montieren und mit geeigneten Dämmstoffhaltern zu sichern. Sämtliche Durchführungen für Verankerungen u.a. sind sorgfältig zu verschließen.

Hinterlüftete Fassadenbekleidung außen, Lamellenfassade aus Quadratleisten und Rechteckleisten,
Anordnung vertikal B =40 mm, L max.=2,25m
Als Fassadenbekleidung kommt eine massive Fassadellattung in unterschiedlichen Formaten (Ansichtshöhen, Achsraster und Lattungstiefe) zur Ausführung.
Ausrichtung vertikal gemäß Ansichten und Details.

Die Fassadenbekleidung besteht aus horizontalen Feldern welche durch Brandriegel, Fensterbänke sowie Zwischenbleche horizontal unterteilt und strukturiert wird. Innerhalb der Felder ist die Fassadenlattung regelmäßig angeordnet.
Die Fassadenbekleidung wird durch Aufbau in drei Typen unterschieden, Verweis auf Fassadenaufbautypen.

Montage / Verlegung:
Verlegung der Hölzer als vertikale Fassadenbekleidung mit offenen Fugen
vertikale Fugenbreite zwischen Fassadenlattung in unterschiedlichen Achsabständen, ca. 60 mm und ca. 80mm. Die Lattungen sind an den Stirnseiten, jeweils an Ober- und Unterseite mit einer 30-Grad-Abschrägung als konstruktiver Holzschutz auszuführen.

Die Befestigung der Lattung erfolgt entkoppelt über geeignete Elastomerlager auf die horizontale Brettschalung oder horizontale Konterlattung. Vertikale Fugenbreite durch Brandriegel und Zwischenbleche Ansichtshöhe ca. 80 mm.

Höhe Fassadenbekleidung:  bis ca. 14,25m
Einzellänge der Holzlattung:  bis ca. 2,25 m.

Auf eine ausreichende Hinterlüftung ist zu achten (DIN 18516 T.1).

Material:
Fassadenlattung aus Lärche, vorvergraut, beschichtet mit Vergrauungslasur, Farbe in unterschiedlichen grautönen jedoch nach Wahl AG.

Nut- und Federschalung:
Formschlüssige Schalung, Ausrichtung horizontal, Lärche, vorvergraut, beschichtet mit Vergrauungslasur, Dicke mind. 22mm, maximale Länge der Einzelbretter ca. 5m, Verlegung im Parallellverband.
Jahresringe nach innen verlegt um Schüsseln nach außen zu vermeiden.

Befestigung:
die Befestigung  hat unsichtbar zu erfolgen, sämtliche Löcher sind vor zu bohren, um einreißen des Holzes zu verhindern. Bohrungen angesenkt für Senkkopfschrauben. Befestigungsmittel nach statischer Erfordernis.

Durchführungen durch die Holzfassade
Dauergerüstanker sowie Sonderdetail Dachentwässerung inkl. Wartungsklappe in VHF gem. Übersichtsplan und Detail werden in gesonderter Position abgerechnet.

Schnittstelle:
Es ist eine genaue Abstimmung zwischen AN Vorhangfassade und AN Fensterbauer erforderlich. Der Mehraufwand für die Schnittstellenabstimmung ist in den EP mit einzukalkulieren. Zusätzlich Koordination mit AN Dach- und Sprenglerarbeiten im Bereich der Attika, AN Metallbauarbeiten im Bereich der Tapetentür und Brüstungsgeländer und AN Gerüstbauer für die Dauergerüstanker sind analog mit einzukalkulieren.

Zeichnungs-Nr:  ARC_PO_XX_351_5f01

**2.1.1 Wärmedämmung MW WLS 032, 240 mm, zweilagig**
*** Bezugsbeschreibung
Wärmedämmung MW WLS 032, 240 mm, zweilagig

Wärmedämmung für vorgehängte hinterlüftete Außenwandbekleidung an Außenwand Wand Typ WAB aus nichtbrennbaren Mineralwolle-Dämmplatte MW WLS 032, Dicke 240 mm.

Die Dämmplatten sind sauber an die Fassaden-UK abzupassen, dichtgestoßen einzupressen, lückenlos zweilagig mit versetzten Stößen zu montieren und mit Dämmstoffhaltern zu sichern (verdübeln in Stahlbeton und Mauerwerk).

Durchführungen für Verankerungen sind sorgfältig zu verschließen.

Mit RAL-Gütezeichen der Gütegemeinschaft Mineralwolle e.V., gesundheitlich unbedenklich nach der Gefahrstoffverordnung und freigezeichnet nach
EU-Richtlinie 97/69 Nota Q.

Anwendungsgebiet WAB nach DIN V 4108-10
Schmelzpunkt: > = 1000° C
Langzeitige Wasseraufnahme WL(P) nach DIN EN 13162
Untergrund : Stahlbetonwand und Mauerwerk
Baustoffklasse: A 1 nach DIN EN 13501
Nichtbrennbar
WLG: 032 DIN EN 13162
Dämmdicke: gesamt 240 mm, zweilagig je 120mm

Liefern und fachgerecht mit der Vlieskaschierung nach außen verlegen und sauber an die Fassadenunterkonstruktion anpassen. Anschluss an Dauergerüstanker, etc.
Fassaden-UK: Tragprofilen aus Holz und Wandhaltern aus Aluminium

Einbauort: Holz-VHF, Fassadenbekleidung TYP 1.0 und TYP 2.2.
  Aluminiumfassade Typ 3.0 in Teilebereichen
Menge: 1330,000 m2

**2.1.2 Wärmedämmung an Sturz MW 032, d=240 mm, zweilagig**
*** wie Position 2.1.1
Wärmedämmung an Sturz MW 032, d=240 mm, zweilagig

Ausführung im Sturzbereich. Bohrverbotszone im Bereich der Loggia ist zu berücksichtigen.

Einbauhöhe: 2,50-3,50m
Untergrund: Stahlbeton
Höhe ca. 30-50 cm, Montage an Stirnseite Sturz
Breite: ca. 4,60-9,16m

Zeichnungs-Nr:  ARC_PO_XX_009_5f00
Einbauort:  Anschluss Sturz über Fensterfassade
  Eingangsbereich und Loggia
Menge: 6,000 m2

**2.1.3 Unterspannbahn Fassade**
Unterspannbahn Fassade

Unterspannbahn für offene, hinterlüftete Fassaden geeignet als sichere Abdichtung der Wärmedämmung, Acrylat-Spezialbeschichtung auf Polyestervlies, UV - beständig, liefern und montieren.

Farbe : schwarz/ anthrazit
anzubringen über der Dämmebene

Die Unterspannbahn ist mit Stossüberdeckung, gem. Herstellerangaben zu verlegen, inkl. ggf. erforderlichen Verklebungen,
Gewicht: 380 g/m²,
Dicke: 0,6 mm,
SD: 0,09
Reissfestigkeit: 520/470 N/ 50 mm,
Wasserdruckprüfung:  800 mm,
Temperaturbeständigkeit : -40 - +80 °C, dauernd.
Brandklasse: VKF 5.3 (RF2),
Freibewitterungszeit: UV-beständig

Die horizontalen und vertikalen Verkleidungsabschlüsse, Anschlüsse etc. sind mit in diese Pos. einzukalkulieren. Anschluss an Dauergerüstanker, etc.
Es sind an allen Verkleidungsaussenkanten, seitlich, oben und unten, sowohl ggf. an anschließenden Elementen, das Führen der Unterspannbahn bis an die Rohwand und anschließende Elemente/ Bauteile einzukalkulieren, inkl. fachgerechtem Anschluss an diese.
Das Aufmaß erfolgt in m² Fassadenansicht. Die Leibungs-, Anschluss- und Abschlussflächen sind zur Kalkulation den beiliegenden Plänen zu entnehmen, oder falls nicht gezeichnet, abzuschätzen. Sie sollen in den Preis pro m²
Fassadenansichten eingerechnet / umgelegt werden.

Einbauort: Holz-VHF Fassadenbekleidung TYP 1.0 und TYP 2.2
  Aluminiumfassade Typ 3.0 in Teilebereichen
Menge: 1335,000 m2

**2.1.4 Unterkonstruktion auf Außenwand**
Unterkonstruktion auf Außenwand
Wärmebrückenfreie, geteilte Unterkonstruktion für vorgehängte hinterlüftete Fassade aus Tragprofilen und Wandhaltern, Traglattung/-profil vertikal, für großformatige Bekleidungselemente aus Holz/Holzwerkstoff an Außenwand. Abstand und Dimensionierung der Unterkonstruktion nach statischer Erfordernis, Ausführung nur nach statischem Nachweis des AN, lot- und fluchtrecht befestigt, einschl. aller Befestigungsmittel.
Aufbau der Unterkonstruktion:
-  Aluminium-Z-Profil, bestehend aus 2 x Winkelprofil, verstellbar miteinander  verschraubt, vertikal montiert
-  KVH, Abmessung 40/40mm, auf Aluminium-Profil aufgesattelt, vertikal
  montiert
- Einbauhöhe: bis ca. 14,25 m ü. OK Gelände
- Achsabstand: Kalkulationsgrundlage 80mm
- Befestigungsuntergrund: Stahlbeton und Mauerwerk
Verankerung der Unterkonstruktion in Normalbeton, justierbar, zwängungsfrei, den Formaten und der Befestigungsart der Bekleidungselemente entsprechend, mit thermisch trennenden, passivhauszertifizierten, bauaufsichtlich zugelassenen Befestigungen.
Abstand der Vorderseite der Bekleidungselemente zum Verankerungsgrund an der Außenwand über 260 bis 300 mm, verankern und ausrichten der Unterkonstruktion auf der Wandoberfläche entsprechend Genauigkeitsanforderung an die Ebenheit der Bekleidungsfläche, mit Grenzwerten für Ebenheitsabweichungen mit erhöhten Anforderungen DIN 18202 Ausgabe 2019-07 Tabelle 3 Zeile 7.
Alle sichtbaren Bauteile der Unterkonstruktion, die zwischen der Unterspannbahn und der Holzbekleidung angeordnet sind (Hinterlüftungsbereich), sind schwarz zu beschichten.
Vertikale Fugen/Elementstöße der Holzbekleidung sind mit einem vertikalen, schwarz beschichteten Profil zu hinterlegen
Mehraufwand für Auswechselung im Bereich der Fenster ist mit in diese
Position mit einzukalkulieren.
Einbauort:  Fassadenaufbau Typ 1.0, 2.1, 2.2 und
  Aluminiumfassade 3.0, Außenwand EG-2.OG
Zeichnungs-Nr:  ARC-DT-XX-351-5f03
Menge: 1510,000 m2

**2.1.5 Zulage Montageerschwernis um Kastenfenster**
Zulage Montageerschwernis um Kastenfenster

Zulage zu Position 2.1.4 für die erschwerte Montage durch zusätzliche Halterungen im Bereich der bauseits bereits montierten Kastenfenster in allen Ebenen.

Zeichnungs-Nr.:  ARC-DT-XX-414-5f01
  ARC-DT-XX-411-5f01
  ARC-DT-XX-412-5f01

Einbauort:  Fassade Süd, Achse A-D, LST-Raum, 1 - 2. OG
  Fassade West, Achse 1-4, LST-Raum,1 - 2. OG
  Fassade Ost, Achse 1-5, LST-Raum, 1.OG
Menge: 1,000 psch

**2.1.6 Zulage Vorabmontage der Wandhalter**
Zulage Vorabmontage der Wandhalter

Zulage zu Position 2.1.4 für die zeitversetzte Montage der Wandhalter.
Die Montage der Wandhalter für die vorgehängte Fassade
erfolgt in Halfenschienen in einem separaten Arbeitsgang parallel zur Montage Gewerk Fensterfassade. Die Abstimmung mit dem Gewerk AN Fensterfassade, Rohbau und Gerüst, sowie zusätzliche An- und Abfahrt ist mit einzukalkulieren.
Es ist mit einer Montage von insgesamt ca. 20 Stck. zu kalkulieren.

Zeichnungs-Nr.:  ARC-DT-XX-416-5f01
  ARC-DT-XX-417-5f01
  ARC-DT-XX-418-5f01
  ARC-DT-XX-419-5f01
  ARC-DT-XX-420-5f01
  ARC-DT-XX-431-5f01
  ARC-DT-XX-432-5f01

Einbauort:  Ostfassade Bauteil B, Umkleide EG
  Ostfassade Bauteil A Büro, Führungsstab 2.OG
Menge: 1,000 psch

**2.1.7 Zulage Unterkonstruktion Sichtbereich**
Zulage Unterkonstruktion Sichtbereich

Ausführung der Unterkonstruktion im Sichtbereich wie folgt:
- Trägerprofile aus Holz vorvergraut, beschichtet mit Vergrauungslasur
- Wandhalter pulverbeschichtet, Farbton aus RAL-Standardpalette grau.

Ausführungsort: VHF vor Fenster Fassadentyp 2.2
Menge: 90,000 m2

**2.1.8 Fassadenaufbau Typ 1.0**
*** Bezugsbeschreibung
Fassadenaufbau Typ 1.0

Ausführung einer hinterlüfteten Fassade Fassadenaufbau Typ 1, als vollflächige Nut- und Federschalung mit vorgesetzten Fassadenlattung, gem. Ausführungsbeschreibung und 1.4 Werkstoffe. Grundprofilabmessungen entspr. Leitdetailplanung. Die Unterkonstruktion inkl. Anschluss an Stahlbeton und Dämmung wird gesondert vergütet.

Montage / Verlegung / Holzqualität:
Farbton: RAL-Standardpalette, Farbton grau nach Wahl AG.
Holzart: Lärche, vorvergraut, beschichtet mit Vergrauungslasur.
Holzqualität entsprechend Vorbemerkungen
Verlegung: vertikal mit offenen Fugen
Montageuntergrund: Unterkonstruktion, Tragprofilen aus Holz und
  Wandhaltern aus Aluminium an Stahlbeton und
  Mauerwerk.

Fassadenaufbau Typ 1 bestehend aus:
- Fassadenlattung
- Elastomer-Lager
- vollflächige Nut- und Federschalung

Die Oberflächenbehandlung der Fassadenlattung und der Nut- und Federschalung ist gem. Vorbeschrieb auszuführen und in diese Position mit einzukalkulieren. Zusätzliche ist der konstruktive Holzschutz, die Abschrägung der Stirnkanten mit einzukalkulieren.

Die Grundlagen Fassadenbild zur Anordnung der Fassadenlattung sind in Planung aufgeführt. Eine Orientierungsansicht zum LV wird seitens AG zur Verfügung gestellt. Die weitere Abstimmung erfolgt im Zuge der W+M-Planung gemeinsam mit den Architekten.

Der Aufwand der Abgrenzung der Fassadenflächen gem. der vorgegebenen Einzelfelder sowie die Ausbildung der Anordnung im regelmäßigen Wechsel ist in den Einheitspreis nach m² einzukalkulieren.

Montage einschl. Befestigungsmittel,
Befestigungsmittel : Edelstahlschrauben V2A Torx
Befestigungsart : sichtbar, versenkte Verschraubung

Besondere Sorgfalt ist auf die Ausbildung aller Fugen, Plattenan- und abschlüsse und Gebäudeecken zu legen. Bei allen Anschlüssen ist auf ausreichende Hinterlüftungsöffnungen und Einplanung des Insektenschutzes (in sep. Pos. ausgeschrieben) zu achten.

Abrechnung nach reiner Ansichtsfläche!
Verschnitt muss bei der Kalkulation dazugerechnet werden.

Zeichnungs-Nr:  ARC_PO_XX_351_5f01
  ARC_PO_XX_352_5f00
Menge: 850,000 m2

**2.1.9 Fassadenaufbau Typ 2.2**
*** wie Position 2.1.8
Fassadenaufbau Typ 2.2

Fassadenaufbau Typ 2.2, Abmessung Fassadenlattung 40 x 80 mm, Achsabstand e = 80mm.

Zeichnungs-Nr:  ARC_PO_XX_351_5f01
  ARC_PO_XX_354_5f00
Menge: 90,000 m2

**2.1.10 Fassadenaufbau Typ 2.1**
*** wie Position 2.1.8
Fassadenaufbau Typ 2.1

Fassadenaufbau Typ 2.1, als offene Fassadenlattung vor Fensterelement und Lüftungsauslässe, Abmessung Fassadenlattung 40 x 80 mm, Achsabstand e = 80mm.

Fassadenaufbau Typ 2.1 bestehend aus:
- Fassadenlattung
- Elastomer-Lager
- horizontale Konterlattung nach Dimensionierung AN

Zeichnungs-Nr:  ARC_PO_XX_351_5f01
  ARC_PO_XX_353_5f00
Menge: 480,000 m2

**2.1.11 Nut- und Federschalung Eingangsbereich**
Nut- und Federschalung Eingangsbereich

Vollflächige Nut- und Federschalung analog zu den Fassadenaufbau1.0 und 2.2 gem. Ausführungsbeschreibung. Ausführung zweiseitig an Stahlbeton Höhe ca. 1,25 m, Länge ca. 4,85 m, Tiefe ca. 0,30 m im Eingangbereich. Montage hat unsichtbar zu erfolgen.

Montage / Verlegung / Holzqualität:
Holzart: Lärche, vorvergraut, beschichtet mit Vergrauungslasur.
Holzqualität entsprechend Vorbemerkungen
Verlegung: horizontal
Montageuntergrund: Stahlbeton

Die Abstimmung mit dem Gewerk Rohbau ist mit einzukalkulieren.

Ausführungsort: Westfassade Bauteil A, Achse 10-8
Menge: 12,000 m2

**2.1.12 Zulage Tapetentüre einfl. ca. 1,24 x 2,10 m**
Zulage Tapetentüre einfl. ca. 1,24 x 2,10 m

Ausführung der Vorhangfassade Fassadenaufbau Typ 1.0 und 2.2 als Tapetentüre, einschließlich Unterkonstruktion, 2 Stk. Bänder mit versetzter Drehpunkt, Schloßkasten mit Einsteckschloss und Beschläge als Drücker-Drücker-Garnituren. Flächenbündiger Einbau mit VK Vorhangfassade, Türbänder weit nach außen aufschlagend.

Fassadenaufteilung:
Fassadenaufbau Typ 1.0 ca. 30%
Fassadenaufbau Typ 2.2 ca. 70%
einschließlich passgenauer Zuschnitt des horizontalen Zwischenblech aus Pos. 2.5.5

Unterkonstruktion:
Rahmenkonstruktion aus Rechteckrohr Stahlrohrrahmen 60/40mm inkl. 1. Stück horizontale Aussteifung

Einbau vor einfl. Türe mit Rohbauöffnung ca. 1,01 x 2,10 m

Einbauort: Westfassade Achse 9, EG, vor Tür T0-03 Müllraum

Zeichnungs-Nr:  ARC-DT-XX-624-5f00
Menge: 1,000 St

#### 2.2 BEKLEIDUNG DECKEN AUßENBEREICH

*Hinweis: AUSFÜHRUNGSBESCHREIBUNG ABHANGDECKE AUSSENBEREICH*
AUSFÜHRUNGSBESCHREIBUNG ABHANGDECKE AUSSENBEREICH

Allgemein:
Arbeitshöhe bis 4,00 m.
Die gesamte Deckenkonstruktion ist für den Einsatzzweck bzw. den Einbaufall als "Überkopf"-Konstruktion auszulegen. Einschl. Nachweis / Konformitätserklärung.
Brandschutz: nicht brennbarer Systemaufbau
Deckensystem: Die Systemdecke beinhaltet gesamtheitlich die Unterkonstruktion inklusive der Decken(unter-)konstruktion. Auslegung nach stat. Erfordernis.

Profil- und Dimensionsangaben im Leistungsverzeichnis dienen lediglich als Kalkulationsgrundlage.
Die Dimensionierung, Abstände und Auslegung erfolgen nach stat. Berechnung AN VHF.

Dämmung:
Horizontal über Kopf montiert. Stärken und Lagen lt. Positionsbeschrieb.
Wärmedämmung aus nicht-brennbaren Mineralwolle-Dämmplatte MW WLS 032, Dicke gem. Positionsbeschrieb, einseitig mit schwarzem Glasvlies kaschiert.
Befestigung der Dämmplatten mit bauaufsichtlich zugelassenen versenkten Thermodübeln und dazugehörigen Rondellen. Dübel gemäß Wandbaustoff, Untergrund und Dämmstoffdicke. Verankerungstiefe mind. 25 mm
Dübelabstände entsprechend Zulassung (mind. 8 Dübel/m²).
Das Zuschneiden bzw. Anpassen an die vorher angebrachte Unterkonstruktion ist in die jeweilige Position mit einzukalkulieren,

Abhangdecke:
Holzleisten als abgehängte Decke mit offenen Fugen inkl. Unterkonstruktion entsprechend statischer Erfordernis. Breite der Leisten ca. 80mm, linear angeordnet gem. Planung, Brettbreiten und Fugen durchgängig gleich breit, die Fugen der Wände sind im Raster in der Decke weiterzuführen. Die Dämmung wird in gesonderter Position ausgeschrieben.
Abstände und Auslegung gem. statischer Berechnung. Nachweis bzw. Konformitätserklärung ist zu erbringen. Sämtliche Befestigungsmittel, Bohrschrauben und Verankerungsmittel sind in Edelstahl ausführen und einzukalkulieren.
Unterkonstruktion bestehend aus:
- Einstellbares Schienensystem (Aluminium) zum Abhängen von Holzplatten im Außenbereich, Korrosionsschutzklasse C3
- Drucksteife Deckenhalter aus Edelstahl für T-Profil in Stb.-Decke. Mit Langlöchern. Abstände und Auslegung gem. stat. Berechnung mittels zugelassenen Verankerungsmitteln gem. stat. Berechnung. Halter in Stahlbetonrohdecke befestigt, einschl. thermischer Trennung.
- Abhänger T-Profil (Aluminium) als Pendelstab Abstände und Auslegung gem. stat. Berechnung. Feuchtebeständiges Material. Diagonalstreben der Abhänger zur statischen Steifigkeit des Deckensystems. Auslegung gem. stat. Berechnung des AN.
- Unterkonstruktion T-Profil (Aluminium). Abstände und Auslegung gem. stat. Berechnung des AN.

Inkl. Anarbeiten an vorinstallierte TGA-Bauteile und Aussparungen:
Bei unterhalb der Decke verlegten Rohrleitungen sind die Hohlräume mit unterschiedlichen Dämmstärken - je nach Abstand UK Rohr zu UK Rohdecke -
auszustopfen. Bei Aussparungen ist die Dämmung auszunehmen.
Bei theoretischen Kollisionen von TGA Rohrleitungen mit der Unterkonstruktion der Abhangdecke ist die Unterkonstrukution in diesen Bereichen anzupassen
Mindestabstand 150mm ab VK TGA Gewerk.

Zeichnungs-Nr:  ARC_PO_XX_009_5f00
Einbauort:  Deckenuntersicht Eingangsbereich und Loggia

**2.2.1 Wärmedämmung an Untersicht MW 032, d=200 mm, zweilagig, verdübelt**
Wärmedämmung an Untersicht MW 032, d=200 mm, zweilagig, verdübelt

Mineralwolle-Dämmplatten nach liefern, ggf. zuschneiden und mit preßgestoßenen Fugen an dem vorhandenen Baukörper (Stb.-Rohdecke) fachgerecht anbringen. Beide Lagen sind mechanisch mittels Metalldämmstoffhalter nach Herstellervorschrift zu befestigen.
Das Zuschneiden bzw. Anpassen an die vorher angebrachte Unterkonstruktion sowie das vertikale Herunterführen auch an Stürzen sowie bis auf die Fassade  (PR-Fassade / Holzfassade/ Blechfassade) ist ebenfalls einzukalkulieren.

Wärmeleitfähigkeitsgruppe: WLG 032
nicht brennbar, Schmelztemperatur >1000°
außenseitig schwarz vlieskaschiert
Dämmstoffdicke : 200 mm, 2x100 mm (2-lagig)

Arbeitshöhe: von 3,20 m bis 4,00 m über Rohboden.

Inkl. Anarbeiten an vorinstallierte TGA-Bauteile

Untergrund: Stahlbetondecke

Zeichnungs-Nr:  ARC_PO_XX_009_5f00
Einbauort:  Dämmung Abgehängte Decke, Eingangsbereich
  und Loggia
Menge: 66,000 m2

**2.2.2 Wärmedämmung an Untersicht Unterzug MW 032, d=80 mm**
Wärmedämmung an Untersicht Unterzug MW 032, d=80 mm

Lt. Ausführungsbeschrieb. Streifenweise Verlegung, einlagig, verdübelt.
Tiefe ca. 700 mm,  Breite ca. 5.100 mm, Montage an Unterseite Stahlbetonsturz inkl. Anschluss an bestehende vertikale Dämmung. Ein Mehraufwand für die Befestigung an Unterseite Unterzug ist mit einzukalkulieren.

Zeichnungs-Nr:  ARC_PO_XX_009_5f00
Einbauort:  Dämmung Unterzug Loggia
Menge: 3,600 m2

**2.2.3 Abg. Deckenbekleidung Massivholz 70/21mm, Außenbereich**
Abg. Deckenbekleidung Massivholz 70/21mm, Außenbereich

Abg. Deckenbekleidung aus Massivhölzer aus Lärchen-Hölzern im Außenbereich gem. Ausführungsbeschreibung.

Ausführung Deckenbekleidung:
Holzart: Lärche, gehobelt- Sichtseite bandsägerau, mit Bandsägeschnitt
Querschnitt : B/H= ca. 70/21mm

Qualität: Glattkantleisten aus Rifts- und Halbriftsgeschnitten, um eine hohe
Formstabilität zu erhalten
Ausführung Kanthölzer-mit Stöße bzw. Kurzstücke.

Güteklasse : I
Holzfeuchte : trocken (< 20%)

Oberfläche Deckenbekleidung
Oberflächenbehandlung: Lasur, Farbton hell nach Bemusterung und Wahl AG.

Montage/ Verlegung:
Verlegung der Hölzer als waagrechte Deckenbekleidung mit offenen Fugen
Fugenbreite: in der Regel ca. 10mm
Das Fugenbild der Lamellenfassade ist in der Decke fortzuführen.

Einbauhöhe: Unterkante 2,95 - 3,03 m über FFB
Abhängehöhe: 0,35-0,50 m.
Arbeitshöhe: bis 4,00 m über Rohboden.

einschl. Befestigungsmittel mit selbstbohrenden Torx - Schrauben aus Edelstahl V2A mit kleinem Schraubenkopf nach Bemusterung,
auf ein gleichmäßiges Schraubenbild ist zu achten.

Verschnitt muss bei der Kalkulation dazugerechnet werden

Zeichnungs-Nr.:  ARC-PO-XX-019-5f00
  ARC-DT-XX-403-5f01
  ARC-DT-XX-367-5f00

Einbauort:  Bereich Loggia  und Eingangsbereich
Menge: 66,000 m2

**2.2.4 Zulage Randanschluss Unterdecke**
Zulage Randanschluss Unterdecke

Zulage zu vor beschriebener Unterdecke im Außenbereich für Randanschluss.
Menge: 20,000 m

**2.2.5 Anarbeiten an Stützen, 30 x 30 cm**
Anarbeiten an Stützen, 30 x 30 cm

Anarbeiten, Anpassen und Anschließen der Deckenbekleidung an Stahlbeton-Stützen.

Ausführungsort: Deckenbekleidung Eingangsbereich
Menge: 2,000 St

**2.2.6 Aussparung Deckenleuchten, rund d=150mm**
Aussparung Deckenleuchten, rund d=150mm

Einmessen nach Planvorgabe, anlegen und herstellen von Ausschnitten in den vorbeschriebenen Unterdecken.
Einschl. Lieferung und Einbau eines umlaufenden Winkelprofils bzw. Holzwerkstoffplatte zur Befestigung der Einbauten und erforderlicher Auswechslung / Verstärkung der Unterkonstruktion, auf die Belastung durch die Einbauteile ausgelegt.
Ausschnitte für Einbauleuchten, Gewicht bis 3,0 kg.
Größe der Ausschnitte: rund d=150 mm

Ausführungsort: Deckenbekleidung Eingangsbereich
Menge: 3,000 St

**2.2.7 Aussparung Decke, rund d=70 mm**
Aussparung Decke, rund d=70 mm

Aussparung für Durchführung bis DN 70 durch gesamten Deckenaufbau.
Menge: 5,000 St

#### 2.3 ANSCHLÜSSE / ECKEN

**2.3.1 Ausbildung Innenecke 1.0**
*** Bezugsbeschreibung
Ausbildung Innenecke 1.0

Ausführen einer vertikalen Innenecke für den Fassadentyp 1.0.
Eckausbildung aus zwei vertikalen Fassadenlattungen, Positioniert als offene Ecke, Abmessungen ca. 40 x 40 mm, Montage erfolgt entkoppelt über geeignetes Elastomer-Lager an der Nut- und Federschalung.

Ausbildung einer präzisen 90-Grad-Innenecke. Die Nut- und Federschalung ist mit Stumpfem Stoß, lot und fluchtrecht zulaufend auszuführen. Direkter Anschluss an Unterkonstruktion. Weitere Tragprofile der Unterkonstruktion einschließlich Wandhalterungen im Eckbereich der Wandbekleidung sind mit einzukalkulieren.
Einschl. Heranführen, anpassen und anschließen der Dämmung und Unterspannbahn der Fassade. Alle Anschlüsse sind winddicht verklebt.

Hinweis:
Die Fassadenlattung ist so zu positionieren, dass das vertikale Achsraster und das optische Fugenbild der Vorhangfassade fluchtgerecht weitergeführt wird.

Zeichnungs-Nr:  ARC-DT-XX-359-5f01
Menge: 17,000 m

**2.3.2 Ausbildung Innenecke 2.2**
*** wie Position 2.3.1
Ausbildung Innenecke 2.2

Ausführen einer vertikalen Innenecke für den Fassadentyp 2.2, Abmessungen der Fassadenlattung 40 x 80 mm, Anpassung der Lattung an Gegenstück im Eckbereich ist in diese Position mit einzukalkulieren, Abmessung der Lattung 40 x40 mm.

Zeichnungs-Nr:  ARC-DT-XX-358-5f01
Menge: 5,000 m

**2.3.3 Ausbildung Innenecke Anschluss an PR-Fassade**
*** wie Position 2.3.1
Ausbildung Innenecke Anschluss an PR-Fassade

Ausführen einer vertikalen Innenecke vor RP-Fassade als offenes Wandende.
Anarbeiten und anschließen des gesamten Fassadenaufbaus mit ca. 120 mm Abstand zu VK RP-Fassade. Passgenauer Zuschnitt der Nut- und Federschalung bündig mit Tragprofil der Unterkonstruktion.
Anarbeiten der Dämmung an UK Pfosten-Riegel-Fassade sowie fachgerechtes Anarbeiten an Laibungsblech der Fensterfassade, Hohlräume sind satt auszustopfen.

Zeichnungs-Nr:  ARC-DT-XX-368-5f00
Ausführungsort:  Ostfassade Achse 6-8 und  EG - 1.OG
  (Bereich Loggia)
Menge: 9,000 m

**2.3.4 Ausbildung Außenecke Typ 1.0**
*** Bezugsbeschreibung
Ausbildung Außenecke Typ 1.0

Ausführen einer vertikalen Außenecke für den Fassadentyp 1.0.

Außenecke als offener Eckwinkel, bestehend aus zwei vertikalen Fassadenlattungen, Abmessungen ca. 40 x 40 mm, befestigt über Elastomer-Lager an Nut- und Federschalung.

Die Nut- und Federschalung ist als präzise 90-Grad-Außenecke auszuführen, stumpf gestoßen, weitere Tragprofile der Unterkonstruktion einschließlich Wandhalterungen im Eckbereich der Wandbekleidung sind mit einzukalkulieren.
Einschl. Heranführen, anpassen und anschließen der Dämmung und Unterspannbahn der Fassade. Alle Anschlüsse sind winddicht verklebt.

Hinweis:
Ein fortlaufendes Achsraster der Vorhangfassade ist zwingend einzuhalten. Es ist auf ein absolut gleichmäßiges Fugenbild im Eckbereich zu achten.

Zeichnungs-Nr:  ARC-DT-XX-357-5f01
Menge: 140,000 m

**2.3.5 Ausbildung Außenecke Typ 2.2**
*** wie Position 2.3.4
Ausbildung Außenecke Typ 2.2

Ausführen einer vertikalen Außenecke als offene Eckwinkel-Konstruktion für den Fassadentyp 2.2.

Außenecke der Lals offene Eckausbildung bestehend aus zwei L-förmig angeordneten Fassadenlattungen Abmessung ca. 40 x 80 mm und ca. 40 x 40 mm. Befestigt durch zwei durchlaufenden L-Winkel aus Metall, Dimensionierung nach statischer Erfordernis,  Nut- und Federschalung.

Zeichnungs-Nr:  ARC-DT-XX-356-5f01
Menge: 65,000 m

**2.3.6 Ecksituation Anschluss VHF zu Pfosten-Riegel-Fassade**
Ecksituation Anschluss VHF zu Pfosten-Riegel-Fassade

Übergang der VHF an Pfosten-Riegel-Fassade. Anschluss erfolgt an das bauseitig bereits vorhandene Anschlussblech der Pfosten-Riegel-Fassade, die Nut- und Federschalung wird stumpf an Anschlussblech gestoßen, passgenauer Zuschnitt, weitere Tragprofile der Unterkonstruktion einschließlich Wandhalterungen im Eckbereich der Wandbekleidung sind mit einzukalkulieren.
Inkl. Anarbeiten der Dämmung an UK Pfosten-Riegel-Fassade sowie fachgerechtes Anarbeiten an Laibungsblech der Fensterfassade, Hohlräume sind satt auszustopfen.

Ausführungsort: Ecksituation West- zu Nordfassade, Bauteil B, Büro 1.OG
  Ecksituation West- zu Nordfassade, Bauteil A, Büro 1.OG

Zeichnungs-Nr.: ARC-DT-XX-430-5f00
Menge: 5,000 m

**2.3.7 Oberer Anschluss Attika**
Oberer Anschluss Attika

Ausbilden des oberen Abschlusses der Fassadenbekleidung aus Massivholzlattung inkl. anpassen des gesamten Bekleidungsaufbau inkl. UK an die exakte Höhe. Einschl. Anarbeiten, anpassen und anschließen der Dämmung und Unterspannbahn der Fassade an  bauseitiges Attikablech.

Die Fassadenlattung sowie die Nut und Federschalung schließt abgeschrägt ab. Die Oberkante der Fassadenlattung muss dabei über die gesamte Fassade umlaufend auf einer Höhe durchlaufen.

Das durchlaufende Lüftungsprofil wird über gesonderte Position abgerechnet.

Zeichnungs-Nr:  ARC-DT-XX-326-5v00  ARC-DT-XX-312-5v00
Menge: 155,000 m

**2.3.8 Anschluss an Fensterbank**
Anschluss an Fensterbank

Anpassen der vorgehängte hinterlüftete Fassade in allen Ebenen an Fensterbank außen.
Ausbilden eines horizontalen Abschlusses der Holz-UK und ausstopfen aller Hohlräume mit Mineralwolle, inkl. fachgerechtes anpassen der Schleppfolie.

Anpassen der Bekleidung an die exakte Höhe, anschließen an Fensterbank.
Erschwernis durch die Konsole der Fensterbank ist in diese Position mit einzurechnen.

Zeichnungs-Nr.:  ARC-DT-XX-410-5f02
  ARC-DT-XX-413-5f02
Menge: 140,000 m

**2.3.9 Anschluss Fassadentyp 1.0 und 2.2 an Brandriegel und Zwischenbleche**
*** Bezugsbeschreibung
Anschluss Fassadentyp 1.0 und 2.2 an Brandriegel und Zwischenbleche

Anpassen der Fassadenbekleidung in allen Ebenen an Brandriegel aus Position 2.5.1 und folgende, einschl. Anarbeiten, anpassen und anschließen der Dämmung und Unterspannbahn der Fassade, sowie der Unterkonstruktion. Hohlräume sind satt auszustopfen. Schrägschnitt der Nut- und Federschalung.

Anpassen der Bekleidung an die exakte Höhe, anschließen an Brandriegel.

Zeichnungs-Nr.:  ARC-DT-XX-351-5f03
  ARC-DT-XX-363-5f01
Menge: 230,000 m

**2.3.10 Anschluss Fassadentyp 2.1 an Brandriegel und Zwischenbleche**
*** wie Position 2.3.9
Anschluss Fassadentyp 2.1 an Brandriegel und Zwischenbleche

Anpassen der Fassadenbekleidung Typ 2.1 in allen Ebenen an Brandriegel aus Position 2.5.1, einschl. durchlaufendem Insektengitter: 2fach gekantetes Aluminiumlochblech (schwarz eloxiert), angepasst an die Attika UK, Abwicklung ca. 140 mm, an KVH der Attika befestigt.

Zeichnungs-Nr.:  ARC-DT-XX-417-5f02
Menge: 32,000 m

**2.3.11 Anschluss an Kastenfenster**
Anschluss an Kastenfenster

Anschluss der Fassade Typ 1.0 und 2.2 an Kastenfenster, Anarbeiten an Profil Kastenfenster, austopfen von Hohlräume, Schrägschnitt Nut-und Federschalung, Anschluss an Zwischenblech und Brandriegel aus Position 2.5.1 und folgende.

Unterer Anschluss wird über die Positionen Anschluss an Fensterbank, Brandriegel und Zwischenblech abgerechnet.

Zeichnungs-Nr.:  ARC-DT-XX-414-5f02
  ARC-DT-XX-412-5f02

Einbauort:  Fassade Süd, Achse A-D, LST-Raum, 1 - 2. OG
  Fassade West, Achse 1-4, LST-Raum,1 - 2. OG
  Fassade Ost, Achse 1-5, LST-Raum, 1.OG
Menge: 37,000 m

**2.3.12 Anschluss Fenster, Fassadenlattunge durchlaufend, Sonnenschutz**
Anschluss Fenster, Fassadenlattunge durchlaufend, Sonnenschutz

Anschluss der Fassade Typ 2.2 an Fensterelement mit durchlaufender Fassadenlattunge, einschließlich Zuschnitt von vertikalen Traglattung und der Nut- und Federschalung. Nut- und Federschalung ist mit einem Schrägschnitt auszuführen. Anarbeiten an Sonnenschutz inkl. ausstopfen von Hohlräume.

Einschl. durchlaufendem Insektengitter: 2fach gekantetes Aluminiumlochblech (schwarz eloxiert) angepasst an die UK Vorhangfassade, Abwicklung ca. 140 mm, an Vorhangfassade befestigt.

Einbauort:  Westfassade Bauteil A Achse 8-10, 2.OG
  Westfassade Bauteil B Achse 13-14, EG
  Ostfassade Bauteil A Achse 1-6 2. OG

Zeichnungs-Nr.:  ARC-DT-XX-431-5f02
Menge: 32,000 m

**2.3.13 Anschluss Fenster, Fassadenlattunge durchlaufend**
Anschluss Fenster, Fassadenlattunge durchlaufend

Anschluss der Fassade Typ 2.2 an Fensterelement, Schrägschnitt Nut- und Federschalung, Anarbeiten an Leibungsblech inkl. ausstopfen von Hohlräume.

Einbauort:  Nordfassade Achse C-B, Bauteil A, 2.OG
  Besucherbereich
Zeichnungs-Nr.:  ARC-DT-XX-431-5f02
Menge: 4,000 m

**2.3.14 Anschluss Fenster oben**
Anschluss Fenster oben

Anschluss der Fassade Typ 2.2 an Fensterelement, Anschluss an Brandriegel aus Position 2.5.1 und folgende, Schrägschnitt Nut-und Federschalung, Anarbeiten an Leibungsblech inkl. ausstopfen von Hohlräume.

unterer Anschluss wird über die Positionen Anschluss an Fensterbank, Brandriegel und Zwischenblech abgerechnet.

Einbauort:  Umkleide
Zeichnungs-Nr.:  ARC-DT-XX-419-5f02
Menge: 18,000 m

**2.3.15 Anschluss Fenster seitlich**
Anschluss Fenster seitlich

senkrechter Abschluss der Fassade in allen Ebenen an Leibungsblech Aluminium Fenster, einschl. Anarbeiten, anpassen und anschließen der Dämmung und Unterspannbahn der Fassade, sowie der Unterkonstruktion. Hohlräume sind satt auszustopfen. Alle Anschlüsse winddicht verklebt. Inkl. fachgerechtes anpassen und Verkleben der beidseitigen Leibungsfolien. Eckbereich der senkrechten Leibungsfolie zur waagerechten Schleppfolie muss überlappend und dauerhaft dicht ausgeführt werden.

Zeichnungs-Nr.:  ARC-DT-XX-400-5f02
Menge: 68,000 m

**2.3.16 Abschluss Fassadenbekleidung bei Fassadenauskragung**
Abschluss Fassadenbekleidung bei Fassadenauskragung

Anpassen des kompletten Fassadenaufbaus an die exakte Höhe, im Anschlussbereich an Fassadenauskragung (freier Deckenrand), einschl. Anarbeiten, anpassen und anschließen der Dämmung und Unterspannbahn der Fassade, sowie der Unterkonstruktion und der Nut- und Federschalung. Hohlräume sind satt auszustopfen. Alle Anschlüsse winddicht verklebt.

Ausbilden des unteren Abschlusses im Bereich der Auskragung fluchtgerecht und durchlaufend auf einer Höhe.

Ausführungsort:  Nord- und Westfassade im Eingangsbereich, EG
  Ostfassade im Bereich Loggia, 1.OG
Menge: 14,000 m

#### 2.4 FASSADENÖFFNUNGEN / DURCHFÜHRUNGEN

**2.4.1 Runde Aussparung Durchmesser ca. 110 mm, Attikaspeier**
*** Bezugsbeschreibung
Runde Aussparung Durchmesser ca. 110 mm, Attikaspeier

für Einbauteile anderer Gewerke, hier: bauseitiger Attikaspeier
bestehend aus Rundrohr Edelstahl Durchmesser 70 mm
Rohrlänge: Stutzenüberstand über VK Fassadenbekleidung bis ca. 150 mm
mit Gefälle mind. 3° Neigung

Gesamten Fassadenaufbau aussparen, anarbeiten und anschließen.
Alle bauseitigen Schnitt- Fräskanten sind vor Ort mit der werkseitigen Vergrauungslasur zu versiegel.

Die Aussparung ist auf das Bild der Fassadenlattung abgestimmt auszuführen.
Umlaufende offene Anschlussfuge max. 15-20mm.

Einschl. umlaufenden Insektengitter: 2fach gekantetes an Vorhangfassade montiert, feingliedriges Insektenschutzgitter aus Aluminium (schwarz eloxiert) hohlraumfrei und dauerhaft im Bereich der Aussparung montiert, Abwicklung ca. 160mm

Zeichnungs-Nr.:  ARC-DT-XXX-328-5f01
Menge: 8,000 St

**2.4.2 Runde Aussparung Durchmesser 70 mm**
*** wie Position 2.4.1
Runde Aussparung Durchmesser 70 mm

Aussparung für Durchführung bis DN 70 durch gesamten Fassadenaufbau.
Menge: 5,000 St

**2.4.3 Runde Aussparung Durchmesser ca. 110mm, Wasserentnahmestelle Gartenwasser**
*** wie Position 2.4.1
Runde Aussparung Durchmesser ca. 110mm, Wasserentnahmestelle Gartenwasser

- einschl. ggfs. erforderlicher Auswechslung in der UK VHF
- zusätzliche UK für Wasserrohr vor der Dämmebene, an UK Fassade befestigt
- mit Gefälle mind. 2° Neigung

Einbauposition: Achse Wasserhahn ca. 665 m über OK FFB, die Durchführung erfolgt in der Mitte einer quer verlaufenden Lattung.

Der Mehraufwand für die Abstimmung mit TGA-Gewerk ist mit einzukalkulieren.
Menge: 1,000 St

**2.4.4 Recheckige Aussparung ca. 400 x 400 mm**
*** Bezugsbeschreibung
Recheckige Aussparung ca. 400 x 400 mm

für Einbauteile Wartungsklappen Fallrohr.
Gesamten Fassadenaufbau aussparen, anarbeiten und anschließen.
Eventuell statisch erforderliche Bauteilverstärkungen, Auswechselungen und zusätzliche Befestigungselemente im Bereich der Durchdringung sind in diese Position einzurechnen und werden nicht gesondert vergütet.

Einschl. umlaufenden Insektengitter: 2fach gekantetes an Vorhangfassade montiert, feingliedriges Insektenschutzgitter aus Aluminium (schwarz eloxiert) hohlraumfrei und dauerhaft im Bereich der Aussparung montiert, Abwicklung ca. 160mm
Menge: 16,000 St

**2.4.5 Recheckige Aussparung ca. 600 x 600 mm**
*** wie Position 2.4.4
Recheckige Aussparung ca. 600 x 600 mm

Aussparung für Wartungsklappe NEA, Abmessung 600 x 600 mm.

Ausführungsort: Westfassade, Bauteil A, Achse 3-6, EG
Menge: 2,000 St

**2.4.6 Recheckige Aussparung ca. 390 x 290 mm**
*** wie Position 2.4.4
Recheckige Aussparung ca. 390 x 290 mm

Aussparung für Schlüsseldepot Feuerwehr, Abmessung ca. 390 x 290 mm.

Ausführungsort: Westfassade, Bauteil B, Achse 10, EG
Menge: 1,000 St

**2.4.7 Recheckige Aussparung ca. 273 x 273 mm**
*** wie Position 2.4.4
Recheckige Aussparung ca. 273 x 273 mm

Aussparung für AED Defibrillator, Abmessung ca. 273 x 273 mm.

Ausführungsort: Westfassade, Bauteil B, Achse 8-9, EG
Menge: 1,000 St

**2.4.8 Rechteckige Aussparungen Lüftungsauslässe, ca. 790 x 2000 mm**
*** Bezugsbeschreibung
Rechteckige Aussparungen Lüftungsauslässe, ca. 790 x 2000 mm

Aussparungen für Lüftungsauslass, Abmessung ca. 790 x 2000 mm. Gesamten Fassadenaufbau bis zur Fassadenlattung aussparen, anarbeiten und anschließen. Auswechselungen sind in diese Position mit einzukalkulieren. Fassadenlattung selbst ist durchgehend weiterzuführen, Rasterung ist durchgehend einzuhalten.

Ausführungsort:
Südfassade Bauteil A, Achse D-E, Erdgeschoss
Óstfassade Bauteil A, Achse 4.5, Erdgeschoss
Menge: 2,000 St

**2.4.9 Rechteckige Aussparung Klingeltaster, ca. 135 x 275 mm**
*** wie Position 2.4.8
Rechteckige Aussparung Klingeltaster, ca. 135 x 275 mm

Aussparung nur im Bereich der Fassadenlattung für den Klingeltaster, Abmessungen 135 x 275 mm.

Ausführungsort: Eingangsbereich und Loggia
Menge: 2,000 St

**2.4.10 Aussparung Fallrohr in Dämmung**
Aussparung Fallrohr in Dämmung

Herstellen von Aussparung in Dämmebene für Fallrohr inkl. Anarbeiten an Konsole Fallrohr. Abmessung B x T  300 x 160mm über die komplette Länge des Fallrohrs. Länge der Fallrohre von 5,19 - 13,35 m.
Eine Mindestdicke von ca. 50 mm der Dämmung zu Rohbau ist zwingend einzuhalten.

Zeichnungs-Nr:  ARC-DT-XX-361-5f00
  ARC-DT-XX-360-5f00
Menge: 220,000 m

**2.4.11 Konsolen Fallrohr**
Konsolen Fallrohr

Konsole zur Befestigung an Stahlbeton mit thermischer Trennlage mind. 6 mm,
für Fallrohr DN 100. Durch gesamten Fassadenaufbau geführt einschl. aller erforderlichen Eindichtungen.

- Gewindehülse (IG M10), Stahl verzinkt, mit Fußplatte in Stahlbeton verübelt,
  einschl. therm. Trennlage (mind. 6 mm stark). Länge über alles ca. 38 cm.
- Bohrung d= 13 mm in Bretterschalung

Die Abstimmung mit dem Gewerk Dachabdichtung ist mit einzukalkulieren.
Menge: 56,000 St

**2.4.12 Wartungsklappe Fallrohr 400 x400 mm**
*** Bezugsbeschreibung
Wartungsklappe Fallrohr 400 x400 mm

Fassadenelement als Einsatzelement 400 x 400 mm, unsichtbar befestigt, werkzeugfrei herausnehmbar. Einbauhöhe ca. 1m über OK Gelände, 1 Stck. pro Fallleitung Entwässerung.

Wartungsklappe bestehend aus:
verzinkten Stahlrahmen im Bereich der Fassadenaussparung zur Aufnahme der Einsatzklappe inkl. Extrastück als Einsatzklappe, bestehend aus Stahlrahmen einschließlich Fassadenlattung.

Zeichnungs-Nr:  ARC-DT-XX-361-5f00

Einsatzort: Umlaufend an Fassade im EG.
Menge: 16,000 St

**2.4.13 Wartungsklappe NEA 600 x 600 mm**
*** wie Position 2.4.12
Wartungsklappe NEA 600 x 600 mm

Abmessungen 600 x 600mm.

Ausführungsort: Westfassade, Bauteil A, Achse 3-6, EG
Menge: 2,000 St

#### 2.5 EINBAUTEILE / SONSTIGES

**2.5.1 Horizontale Brandriegel, Auskragung ca. 50 mm**
*** Bezugsbeschreibung
Horizontale Brandriegel, Auskragung ca. 50 mm

Horizontaler Brandriegel als umlaufende, geschlossene Brandsperre gemäß den geltenden Holzbaurichtlinien, mit Tropfkante, Auskragung von VK Lattung mind. 50 mm.

Brandschott als Halterung und Verbindung zum Rohbau aus Stahlblech verzinkt, beschichtet, RAL-Farbton nach Wahl des AG, 3- fach gekantet, am Rohbau befestigt mittels thermischer Trennung an Stahlbetonwand, Abwicklung ca. 500 mm, einschließlich Bohrungen.

Verankerung an Stahlbetonwand im Abstand von max. 0,20 m, Stöße überlappend mit mind. 150 mm.

Einschl. ggf, teilen und anpassen im Bereich der Unterkonstrukion.
Einschl. Anarbeiten, anpassen und anschließen der Fassade in allen Ebenen.

Einbau im Schalenzwischenraum ca. 240 mm

Einbauhöhe: bis ca. 14,25m

Zeichnungs-Nr.:  ARC-DT-XX-351-5f03
Menge: 275,000 m

**2.5.2 Horizontale Brandriegel, Auskragung ca. 250 mm**
*** wie Position 2.5.1
Horizontale Brandriegel, Auskragung ca. 250 mm

Auskragung von VK Lattung ca. 250 mm, Abwicklung ca. 730mm.

Ausführungsort:
Westfassade Bauteil B und Ostfassade Bauteil A, 1. Obergeschoss
Ostfassade Bauteil A und Südfassade Bauteil B, EG bis 1.Obergeschoss
Menge: 70,000 m

**2.5.3 Zulage Brandsperre an Kastenfenster, Auskragung ca. 50mm**
*** Bezugsbeschreibung
Zulage Brandsperre an Kastenfenster, Auskragung ca. 50mm

Zulage zu Position  2.5.1, Abwicklung 770 mm.

Gesonderter Aufbau der Brandsperre im Bereich der Kastenfenster unter Berücksichtigung der Bohrverbotszone.

Ausführungsort:
Westfassade und Südfassade Bauteil A, 1. Obergeschoss

Zeichnungs-Nr.: ARC-DT-XX-414-5f02
Menge: 26,000 m

**2.5.4 Zulage Brandsperre an Kastenfenster, Auskragung ca. 250mm**
*** wie Position 2.5.3
Zulage Brandsperre an Kastenfenster, Auskragung ca. 250mm

Zulage zu Position 2.5.2, Abwicklung 995 mm.

Ausführung: Ostfassade Bauteil B, 1.Obergeschoss

Zeichnungs-Nr.: ARC-DT-XX-414-5f02
Menge: 12,000 m

**2.5.5 Horizontales Zwischenblech, Stahl verzinkt**
Horizontales Zwischenblech, Stahl verzinkt

Z-Profil mit Tropfkante, Stahl verzinkt, beschichtet,  RAL-Farbton nach Wahl des AG, Abwicklung ca. 200 mm inkl, Stoßüberlappung, Teilung nach Erfordernis. Ansichtshöhe 80mm, Auskragung von VK Lattung mind. 50 mm.

Höhenniveau der Fensterbänke sind fortlaufend zu übernehmen, Befestigung mit Edelstahlschrauben d = mind. 4mm. Einschl. Anarbeiten an Fensterbleche.

Zeichnungs-Nr.:  ARC-DT-XXX-351-5f03
Menge: 230,000 m

**2.5.6 Inneneckausbildung Brandriegel**
Inneneckausbildung Brandriegel

Ausbildung Innenecke auf Gehrung, Brandriegel Auskragung von VK Lattung ca. 50 - 250 mm, Ecke sauber geschlossen, mit Unterlagsblech vernietet.
Menge: 8,000 St

**2.5.7 Außeneckausbildung Brandriegel**
Außeneckausbildung Brandriegel

Ausbildung Außenecke auf Gehrung, Brandriegel Auskragung von VK Lattung ca. 50 - 250 mm, Ecke sauber geschlossen, mit Unterlagsblech vernietet.
Menge: 32,000 St

**2.5.8 Inneneckausbildung Zwischenblech**
Inneneckausbildung Zwischenblech

Ausbildung Innenecke auf Gehrung, Zwischenblech Auskragung von VK Lattung ca. 50 - 250 mm, Ecke sauber geschlossen, mit Unterlagsblech vernietet.
Menge: 3,000 St

**2.5.9 Außeneckausbildung Zwischenblech**
Außeneckausbildung Zwischenblech

Ausbildung Außenecke auf Gehrung, Zwischenblech Auskragung von VK Lattung ca. 50 - 250 mm, Ecke sauber geschlossen, mit Unterlagsblech vernietet.
Menge: 23,000 St

**2.5.10 Lüftungsprofil im Sockelbereich und oberer Fassadenabschluss**
Lüftungsprofil im Sockelbereich und oberer Fassadenabschluss

Lüftungsprofil im Sockelbereich und im Bereich des oberen Fassadenabschlusses aus Aluminium - Lochblech mit Hilfswinkeln liefern und an der Rückseite der Tragprofile befestigen,
Ausführung wie folgt:
Aluminium- Lochblech,
Material: Aluminiumblech D=1,0mm
Gesamtabwicklung : ca. 160-180 mm,
Anzahl Kantungen: 2-3 Kantungen
Lochung: 5/8
Lochanteil: 30%
min. Lüftungsquerschnitt: 50 cm²/lfm
Farbe : Oberfläche pulverbeschichtet, RAL-Farbton nach Wahl des AG, liefern und im Zuge der Montage der separat vergüteten Unterspannbahn und Unterkonstruktion im Sturzbereich montieren und an der Holzunterkonstruktion reversibel befestigen, einschl. aller erforderlichen Befestigungsmittel
Menge: 278,000 m

**2.5.11 Mauerabdeckung Eingangsbereich**
Mauerabdeckung Eingangsbereich

Attikaabdeckungsprofil, vorgefertigt, aus Aluminium DIN EN 485 und DIN EN 507, beschichtet, Dicke 2,5 mm, 3 x gekantet, zusätzlich 2 x rückgekantet, Blendenhöhe 80 mm, Zuschnittbreite über ca. 480 mm, befestigen mit Haltestreifen, Untergrund Holzwerkstoff, Nahtausbildung gestoßen und hinterlegt.

Ausführungsort: Westfassade Bauteil B, Eingangsbereich Mauerabdeckung
  für die Volholzbekleidung aus Position 2.1.11.
Menge: 5,000 m

*Hinweis: TAUBENABWEHR*
TAUBENABWEHR

Taubenabwehr als System. Spanndrähte auf baurechtlich notwendigen Blech-Auskragungen im Bereich der  Brandsperre.

**2.5.12 Seilsystem zweireihig**
Seilsystem zweireihig

Edelstahlseilsystem als präventiver Anflugschutz zur Tauben - und Vogelvergrämung im Bereich der Brandriegel an der vorgehängten Außenfassade.
Das System ist für den dauerhaften Außeneinsatz und die statischen Windbelastungen an Fassaden auszulegen.

Ausführung:
Das Edelstahlseil ist zwischen seitlich montierten Edelstahlhalterung mittels Spannfedern zu spannen. Befestigung der Halterung erfolgt an Vorhangfassade. Anzahl der Abstände und Halterungen sind nach statischer Erfordernis und Herstellervorgabe so zu wählen, das Durchhängen der Seile ist auszuschließen.
Einschließlich:
- Herstellen der erforderlichen Bohrungen in der Vorhangfassade.
- sämtlichem Zubehör wie Spannfedern, Blindnieten, Unterlegscheiben, Muttern  etc.
- 32 Außenecken + 8 Innenecken
Seil:  Werkstoff: Edelstahl 1.4401, d = ca. 0,54mm
Anzahl Edelstahlseile:  zweireihig
Einbauort:  Brandriegel, t = ca. von 50 bis 250 mm
  im Bereich der Vorhangfassade.
Zeichnungs-Nr:  ARC-DT-XX-363-5f01
Menge: 400,000 m

*Hinweis: DAUERGERÜSTANKER*
DAUERGERÜSTANKER

Durch den AN sind mit Montage der UK an den vorgehängten hinterlüfteteten Fassaden aus Fassadenlattung die Dauergerüstanker zu montieren. Die Vorgabe zur Positionierung, Stückzahl und Ausrichtung erfolgt durch den AN in zusammenarbeit mit Gerüstfirma.

Planungsleistung und statische Dimensionierung der Gerüstanker sind Leistung AN und wird in separater Position beschrieben.

Umschluss der Gerüstanker erfolgt in Abstimmung mit AN Vorhangfassade. Der Mehrauswand für die Mitwirkung ist in die Hauptposition mit einzukalkulieren.
Die Lage der Dauergerüstanker ist durch den AN in der Werkplanung zu berücksichtigen. Die Vorgaben gemäß DIN 4426 sowie durch die bauseitige
Gerüstfirma und den AG sind zu berücksichtigen.
Es ist eine vertikal und horizontal fluchtende Anordnung der Fassadenanker mit geordnetes Ankerbild vorgesehen, die Rohbauöffnungen (Fenster und Türen) sind zu berücksichtigen.
Zu diesem Zweck ist die Werkplanung durch den AN 4 Wochen vor
Gerüststellung abgestimmt vorzulegen. Es ist beabsichtigt die Gerüste im Dezember 2026 zu montieren. In der vorgenannten Holzfassade sind Ausschnitte herzustellen.

Hinweis: Bohrverbotszonen sind zu berücksichtigen.

**2.5.13 Planung und statische Dimensionierung Gerüstankerung**
Planung und statische Dimensionierung Gerüstankerung

Planung der Dauergerüstanker nach DIN 4426 und DIN 4420-3 für, den Einsatz in der vorgehängten hinterlüfteten Fassade, zur Aufnahme von rechtwinklig und parallel zum Gebäude wirkenden Lasten.

Bemessung der Anker, ihrer Befestigung und Anzahl erfolgt durch den AN und ist in der Position einzukalkulieren. Hierzu sind pro Fassade Verankerungspläne zu erstellen.

Die Leistung beinhaltet die Erstellung einer Gerüstplanung für künftige Gerüstaufstellung, Verortung der Befestigungspunkte für Dauergerüstanker
und Übernahme der Befestigungspunkte in die W+M Planung der Fassade.

Die tatsächliche Ausführung ist gesondert zu dokumentieren und in Fassadenübersichten festzuhalten.

Ausführung im Zuge der Werk- u. Montageplanung.
Menge: 1,000 psch

**2.5.14 Gerüstverankerungen**
Gerüstverankerungen

Alle Fassadenflächen sind mit Gerüstverankerungspunkten für einen späteren Gerüstaufbau für Reparatur- oder Wartungszwecke auszurüsten, mit Dauergerüstanker für Horizontalfugen aus Edelstahl, einschließlich statischen Nachweis für die Verankerungen, Anzahl und Abstand der erforderlichen Gerüstverankerungspunkte sind  entsprechend DIN 4426 vorzusehen bzw. zu bemessen. Montage in vorgenannten Aussparungen.
Die Ausführung der Gerüstverankerungen ist auf Gerüste der Lastklasse 3, Breitenklasse W09, abzustimmen. Zum Leistungsumfang gehören alle erforderlichen Unterkonstruktionsbauteile mit zugelassenen Verankerungskonstruktionen (Dübel) in den Rohbau STB, sowie Abdeckungen für die Gerüstverankerungspunkte. Die Befestigung am Rohbau mit einer thermischen Trennung
vorzusehen.
Die Verankerungspunkte sind nicht sichtbar hinter der Fassade anzuordnen - Bemessung für Auskragungslänge von Vorderkante Rohbau ca. 362 mm. Die Ausführung sowie die genauen Positionen sind, auf einer vom AN zu erstellenden Plangrundlage, rechtzeitig mit der Bauleitung abzustimmen. Die
Planung ist in dieser Position enthalten. Einschließlich Dokumentation der Verankerungspunkte mit Nutzungsbedingungen entsprechend DIN 4426.
Menge: 140,000 St

**2.5.15 Schließen von Gerüstankerlöchern**
Schließen von Gerüstankerlöchern
Verankerungspunkte des Baugerüstes fachgerecht im korrekten Schichtenaufbau der jeweiligen Fassade schließen.
Menge: 140,000 St

*Hinweis: SCHRIFTZUG*

**2.5.16 Schriftzug "112"- Groß 1,50 m x 1,20 m**
Schriftzug "112"- Groß 1,50 m x 1,20 m

Schriftzug "112" als dreidimensionale Profilbuchstaben, Profil Typ 6,
geeignet zur dauerhaften Außenmontage an der Fassade.

Schriftzug gesamt: Breite ca. 1,50 m, Höhe ca. 1,20 m, Tiefe 80mm, Montagehöhe ca. 12 m.
Oberfläche: Front Acrylglas, Zarge und Boden aus Aluminium t= 2 mm. Blechteile außen pulverbeschichtet Qualität (hochwetterfest), in RAL nach Vorgabe AG, matt.
Beleuchtung: Integrierte, langlebige LED-Module, ausgelegt auf eine gleichmäßige, blendfreie Ausleuchtung der Buchgstaben. Einschl. aller internen Leitungen, wasserdichten Steckverbindungen und externen LED-Konverter (Trafos) in separaten Gehäusen.
Der elektrische Anschluss der Leuchtbuchstabe erfolgt durch AN und ist in diese Position mit einzukalkulieren. Ein 230V-Anschluss wird bauseitig durch das Gewerk ELT an einem im Gebäude liegenden Übergabepunkt vorgehalten (Kabelpeitsche Gewerk ELT ca. 3m ab VK Wand). Einschließlich Abstimmung mit dem Gewerk Elektro.
Wandmontage:
Lot- und fluchtrecht verdeckt mittels rückseitig stabil verankerter Gewindebolzen auf Distanz, Abstand ca. 30-50mm zur Fassadenoberfläche, auf folgend beschriebene Unterkonstruktion montiert inkl. verdeckter Verkabelung.
Einbauort:  Südfassade Bauteil A, Achse D-E
Menge: 1,000 psch

**2.5.17 Unterkonstruktion für Schriftzug Groß**
Unterkonstruktion für Schriftzug Groß

Unterkonstruktion für den vorbeschriebenen Schriftzug  ("112") aus hinterleuchteten 3D-Einzelbuchstaben, gem. statischer Erfordernis. Abmessung der Beschriftung gem. Positionsbeschrieb.

Auswechslung als Unterkonstruktion aus Stahlrechteckrohr 80/80/4 mm mit beidseitiger Kopfplatte, über je 4 Langlöcher höhenjustierbar mit bestehender Stahlkonstruktion (RR 200/100/4 mm) vorderkantenbündig verschraubt.
Stahlprofile S235, Korrosionsschutz feuerverzinkt. Befestigungsmittel: Edelstahl A2.

Drei übereinander liegende Reihen à 4 Stück, Einzellänge über alles ca. 300 mm

Einbauort:  Südfassade Bauteil A, Achse D-E
Menge: 12,000 St

**2.5.18 Konsolen für Schriftzug**
Konsolen für Schriftzug

Zur Montage von einzelnen Buchstaben:

Konsolen (Flachstahl 80/10 mm hochkant, 1 x 90° abgekantet, Stahl S235, verzinkt und in RAL-Ton schwarz pulverbeschichtet auf vorbeschriebener UK bzw. direkt an Primärtragwerk (RR 200/100/4 mm) befestigt.

Einschl. Aussparung in senkrecht eingebautem Wandsystem: Ausschnittmaß für Konsole: ca. 110 x 20 mm, Einfassung ringsum mit Abschlussprofil, Anschluss an Konsole mit Kompriband.

Einbauort:  Nordfassade Bauteil A, Achse A-C
Menge: 12,000 St

**2.5.19 Schriftzug "IRLS OSTWÜRTTEMBERG" - Klein 4,00 m x 0,25 m**
Schriftzug "IRLS OSTWÜRTTEMBERG" - Klein 4,00 m x 0,25 m

Schriftzug bestehende aus 18 Einzelbuchstaben, Text "IRLS OSTWÜRTTEMBERG" aus Alublech, mit rückseitig verdeckt angeschweißte Stiften zur Montage mit 30mm Wandabstand zu VK Vorhangfassade, D=4 mm lasergeschnitten liefern und lot- und fluchtrecht verdeckt auf Vorhangfassade montieren.
Montagehöhe ca. 1,00 m
Schriftgröße: H= ca. 250 mm, B= 4.000 mm
Oberfläche pulverbeschichtet in RAL nach Vorgabe AG.
Menge: 1,000 psch

#### 2.6 FASSADENDÄMMUNG/ FASSADENBEKLEIDUNG ALUMINIUM

*Hinweis: AUSFÜHRUNGSBESCHREIBUNG*
AUSFÜHRUNGSBESCHREIBUNG

Aluminiumfassade im Sockelbereich und an Brüstung, Ausführung als vorgehängte hinterlüftete Außenwandbekleidung, montiert auf Unterkonstruktion bestehend aus vertikal angeordneten Holz-Tragleisten und Metall-Wandhalter. Oberfläche, pulverbeschichtet, Farbton aus RAL-Standardpalette, nach Bemusterung und Wahl AG, glatt-geschlossen

*Hinweis: SOCKELBEREICH*

**2.6.1 Fassadenbekleidung Aluminiumblech 3mm**
*** Bezugsbeschreibung
Fassadenbekleidung Aluminiumblech 3mm

Vorgehängte hinterlüftete Außenwandbekleidung aus Aluminiumblech,
Oberfläche gem. Ausführungsbeschreibung,  RAL-Farbton grau jedoch nach Wahl des AG.

Abmessungen:
Materialdicke:  mind. 3 mm
Elementhöhe:  ca. 150 mm bis ca. 400 mm
Elementbreite:  ab ca. 2,50 m bis ca. 3,00 m
1-fach gekantet gem. Detail.
Laufmeter gesamt:  ca. 124 lfm
Montage flucht-/lotrecht auf zuvor beschriebener Alu-Unterkonstruktion, Befestigung verdeckt, einschl. aller erforderlicher Materialien, Befestigungsmittel und Verschnitt, Stöße auf Höhe alu-Unterkonstruktion.
Einschließlich:
- Anpassen und einkürzen der Unterkonstruktion
- Anpassen und anarbeiten der MW-Dämmung an bestehende Perimeterdämmung, einschl. Aluminiumabschlussblech L-förmig ca. (z. B. 150/100) mm.
  Hohlräume sind satt auszustopfen.
- Anarbeiten, anpassen und anschließen der Unterspannbahn der Fassade
- Ausbilden des unteren Abschlusses der Fassadenbekleidung aus
  Massivholzlattung. Abstand Holzlamelle zu Sockelbekleidung 72 mm.
Unterkonstruktion wird über Position 2.1.4 abgerechnet.
Das durchlaufende Lüftungsprofil wird über gesonderte Position abgerechnet.
Hinweis:
Abdichtungszone 30 cm OK Gelände ist einzuhalten. Dort ist Montage an Stahlbeton nicht möglich

Ausführungsort: umlaufend im Sockelbereich, Sockelbekleidung
  im Bereich Loggia 1.OG

Zeichnungs-Nr.:  ARC-DT-XXX-360-5f00
  ARC-DT-XXX-355-5f00
  ARC-DT-XXX-364-5f00
Menge: 47,000 m2

**2.6.2 Fassadenbekleidung in Kleinflächen bis ca. 1m²**
*** wie Position 2.6.1
Fassadenbekleidung in Kleinflächen bis ca. 1m²

Beplankung in Kleinflächen bis maximal 1,00 m² Einzelgröße, eigenständige und zusammenhängende Flächen wie Pfeilbekleidung und Sturzbänder dreiseitig um Garagentor. Ein erhöhter Aufwand der Montage ist in diese Position mit einzukalkulieren.

Montageuntergrund bauseitige Stahlwinkel. Die Abstimmung mit Gewerk Stahlbau und Garagentor ist in diese Position mit einzukalkulieren.

Abrechnung erfolgt in Stückzahl.

Zeichnungs-Nr:  ARC-DT-XX-440-5f00
  ARC-DT-XX-441-5f00
  ARC-DT-XX-444-5f00
Einbauort:  Garagentor, Ostfassade Bauteil B, Achse 13-14
Menge: 3,000 St

**2.6.3 Zulage für die Ausführung von Ecken**
Zulage für die Ausführung von Ecken

Zulage zu Vorposition  2.6.1 für die Ausführung des Sockelblechs im Bereich von Gebäudeecken. Höhe von ca. 150 bis ca. 400 mm.
Menge: 13,000 St

**2.6.4 Anarbeiten an Garagentor ca. 2,14 x 3,48 m**
Anarbeiten an Garagentor ca. 2,14 x 3,48 m

Anarbeiten und anschließen des gesamten Fassadenaufbau an zurückversetztes Garagentor. Anschluss erfolgt dreiseitig an bauseitiges Laibungsblech von AN Schlosser.

Zeichnungs-Nr:  ARC-DT-XX-440-5f00
  ARC-DT-XX-441-5f00
  ARC-DT-XX-444-5f00
Einbauort:  Garagentor, Ostfassade Bauteil B, Achse 13-14
Menge: 8,000 m

**2.6.5 Aussparung Aluminiumfassade für Entwässerung**
Aussparung Aluminiumfassade für Entwässerung

Aussparung zur Durchführung Fallleitung aus Entwässerung der Dachfläche.

Anarbeiten des gesamten Fassadenaufbau einschl. aller erforderlichen Eindichtungen an bauseitige Fallleitung und Durchführung der Fallleitung inkl. Ausbildung einer ovalen Aussparung DN 100 mit Neigung 45 Grad, in Wandbekleidung aus Aluminiumblech inkl. Randverstärkung und einschließlich ggf. erforderlicher Auswechslungen in der UK.

Die Abstimmung mit dem AN Dach- und Sprenglerarbeiten ist mit einzukalkulieren.
Menge: 14,000 St

**2.6.6 Wartungsklappe NEA 400 x400 mm**
Wartungsklappe NEA 400 x400 mm

Fassadenelement als Einsatzelement 40 x 40 cm, unsichtbar befestigt, werkzeugfrei herausnehmbar. Einbauhöhe in Sockelbereich. Ausführung stoßfest.

Wartungsklappe bestehend aus:
verzinkten Stahlrahmen im Bereich der Fassadenaussparung zur Aufnahme der Einsatzklappe inkl. Extrastück als Einsatzklappe, bestehend aus Stahlrahmen einschließlich Alubekleidung.
Menge: 1,000 St

*Hinweis: BRÜSTUNGSVERKLEIDUNG*

**2.6.7 Wärmedämmung MW WLS 032, 100 mm**
Wärmedämmung MW WLS 032, 100 mm

Wärmedämmung für vorgehängte hinterlüftete Außenwandbekleidung an Außenwand Wand Typ WAB aus nichtbrennbaren Mineralwolle-Dämmplatte MW WLS 032, Dicke 100 mm.

Die Dämmplatten sind sauber an die Fassaden-UK abzupassen, dichtgestoßen einzupressen, lückenlos zu montieren und mit Dämmstoffhaltern zu sichern (verdübeln in Stahlbeton).

Durchführungen für Verankerungen sind sorgfältig zu verschließen.

Mit RAL-Gütezeichen der Gütegemeinschaft Mineralwolle e.V., gesundheitlich unbedenklich nach der Gefahrstoffverordnung und freigezeichnet nach
EU-Richtlinie 97/69 Nota Q

Anwendungsgebiet WAB nach DIN V 4108-10
Schmelzpunkt: > = 1000° C
Langzeitige Wasseraufnahme WL(P) nach DIN EN 13162
Bezeichnungsschlüssel: MW-EN 13 162-T4-WL(P)-AFr 5
Untergrund : Stahlbetonwand und Mauerwerk
Baustoffklasse: A 1 nach DIN EN 13501
Nichtbrennbar
WLG: 032 DIN EN 13162
Dämmdicke: 100 mm

Liefern und fachgerecht mit der Vlieskaschierung nach außen verlegen und sauber an die Fassadenunterkonstruktion anpassen. Anschluss an Dauergerüstanker, etc.
Fassaden-UK: Tragprofilen aus Holz und Wandhaltern aus Aluminium

Einbauort: Aluminiumfassade Typ 3.0 Bereich Brüstung
Menge: 49,000 m2

**2.6.8 Fassadenbekleidung Brüstung, Aluminiumblech 3mm**
Fassadenbekleidung Brüstung, Aluminiumblech 3mm

Vorgehängte hinterlüftete Außenwandbekleidung aus Aluminiumblech,
im Bereich der Brüstung, Oberfläche gem. Ausführungsbeschreibung, RAL-Farbton grau jedoch nach Wahl des AG.

Abmessungen:
Materialdicke:  mind. 3 mm
Elementhöhe:  ca. 740 mm  bis ca. 800 mm
Elementbreite:  ab ca. 3,90 m bis ca. 21,84 m
1-fach gekantet gem. Detail.
Laufmeter gesamt:  ca. 61 lfm
Montage flucht-/lotrecht auf zuvor beschriebener Alu-Unterkonstruktion, Befestigung verdeckt, einschl. aller erforderlicher Materialien, Befestigungsmittel und Verschnitt, Stöße auf Höhe alu-Unterkonstruktion.
Einschließlich:
- Anpassen und einkürzen der Unterkonstruktion
- Anpassen und anarbeiten der MW-Dämmung an bestehende Perimeterdämmung
- Anarbeiten, anpassen und anschließen der Unterspannbahn der Fassade

Unterkonstruktion wird über Position 2.1.4 abgerechnet.
Das durchlaufende Lüftungsprofil wird über gesonderte Position abgerechnet.

Ausführungsort: Brüstungsbereich Dachterrasse 2.OG und Loggia 1.OG

Zeichnungs-Nr.:  ARC-DT-XXX-326-5f01
  ARC-DT-XXX-327-5f01
Menge: 49,000 m2

**2.6.9 Ausbildung Innenecke**
Ausbildung Innenecke

Ausführen einer vertikalen Innenecke für den Fassadentyp 3.0.

Holz-UK beider Seiten zueinander ausgesteift, Fassadenbekleidungen mit Stumpfem Stoß, lot und fluchtrecht zulaufend, Fuge ca. 15mm, mit durchlaufendem Anschlusswinkel hinterlegt, Anschlusswinkel Aluminiumblech d= 1,5mm, Abw. 120mm, 1-fach gekantet, Ausbildung Anschlusswinkel Oberfläche wie sonstige Metall-UK schwarz

Einschl. Anarbeiten, anpassen und anschließen der Dämmung und Unterspannbahn der Fassade. Hohlräume sind satt auszustopfen.
Alle Anschlüsse winddicht verklebt.
Menge: 4,000 m

**2.6.10 Runde Aussparung Durchmesser ca. 70 mm**
Runde Aussparung Durchmesser ca. 70 mm

für bauseitiges Einbauteile Absturzsicherung im Brüstungsbereich.
Gesamten Fassadenaufbau Heranführen, anpassen und anschließen:
Menge: 31,000 St

### 3 NACHWEISLEISTUNGEN

#### 3.1 STUNDENLOHNARBEITEN

*Hinweis: Hinweis Stundenlohnarbeiten*
Hinweis Stundenlohnarbeiten

Mit der Ausführung der im Leistungsverzeichnis vorgesehenen Stundenlohnarbeiten ist erst nach schriftlicher Anordnung des AG zu beginnen. Der Umfang der im Einzelfall zu erbringenden Leistung wird bei der Anordnung festgelegt.

Der Verrechnungssatz für die jeweilige Arbeitskraft umfasst sämtliche Aufwendungen wie Lohn- und Gehaltskosten, Lohn- und Gehaltsnebenkosten, Gemeinkosten, Wagnis und Gewinn sowie den Kleingeräteeinsatz.

Für vom AG angeordnete Stundenlohnarbeiten werden die vereinbarten Stundenverrechnungssätze zuzüglich Umsatzsteuer nach den tatsächlich geleisteten Arbeitszeiten bezahlt. Wegezeiten werden nicht gesondert vergütet.

Verlangt der AG die Ausführung von Leistungen außerhalb der regelmäßigen werktäglichen Arbeitszeit (Mehr-, Sonntags-, Feiertags- und Nachtarbeit), so wird neben den vereinbarten Preisen eine Vergütung für die nachgewiesenen zuschlagspflichtigen Stunden gewährt. Als Vergütung wird für jede geleistete Stunde der Betrag gezahlt, der sich aus der entsprechenden tariflichen Vereinbarung für Mehr-, Sonntags-, Feiertags- und Nacharbeit zuzüglich der dafür tatsächlich aufgewendeten Zuschläge errechnet.

**3.1.1 Stundenlohn Meister**
Stundenlohn Meister

Bauleistungen im Stundenlohn Meister
Menge: 5,000 Std

**3.1.2 Stundenlohn Facharbeiter**
Stundenlohn Facharbeiter

Bauleistungen im Stundenlohn Facharbeiter
Menge: 15,000 Std

**3.1.3 Stundenlohn Helfer**
Stundenlohn Helfer

Bauleistungen im Stundenlohn Helfer.
Menge: 15,000 Std
